# Punto singular para revestimiento exterior de fachada, de chapa de perfil arquitectónico

- Propiedad del archivo: CYPE Ingenieros S.A.
- Formato: FIEBDC-3/2016
- Programa: Generador de precios de la construcción. CYPE Ingenieros, S.A.
- Fecha: 26/05/2025
- Divisa: EUR
- Costes indirectos: 3 %
- IVA: 21 %

## F Fachadas y particiones

### FL Fachadas ligeras

#### FLM Revestimiento exterior de chapas de perfil arquitectónico

**FLM025** m Punto singular para revestimiento exterior de fachada, de chapa de perfil arquitectónico.
Perfil de arranque para revestimiento exterior de fachada, de chapa de perfil arquitectónico, con pieza de remate de fachada de chapa plegada de acero galvanizado prelacado, espesor 0,6 mm, desarrollo 166 mm.
Incluye: Replanteo y colocación del remate. Fijación mecánica.
Criterio de medición de proyecto: Longitud medida en verdadera magnitud, según documentación gráfica de Proyecto.
Criterio de medición de obra: Se medirá, en verdadera magnitud, la longitud realmente ejecutada según especificaciones de Proyecto.

| Código | Ud | Descripción | Rendimiento | Precio | Importe |
|---|---|---|---|---|---|
| mt20rca110ib | m | Pieza de remate de fachada de chapa plegada de acero galvanizado prelacado, espesor 0,6 mm, desarrollo 166 mm. (material) | 1 | 21.34 | 21.340 |
| mo052 | h | Oficial 1ª montador de sistemas de fachadas prefabricadas. (mano de obra) | 0.058 | 23.74 | 1.377 |
| mo099 | h | Ayudante montador de sistemas de fachadas prefabricadas. (mano de obra) | 0.058 | 21.94 | 1.273 |
| % | % | Costes directos complementarios | 3 % | 23.990 | 0.720 |
|  |  | Costes directos |  |  | 24.710 |

Residuos:
- colocación: mt20rca110ib Pieza de remate de fachada de chapa plegada de acero galvanizado prelacado, espesor 0,6 mm, desarrollo 166 mm; factor de residuo 0.00530057

## Recursos

**mt20rca110ib** m Pieza de remate de fachada de chapa plegada de acero galvanizado prelacado, espesor 0,6 mm, desarrollo 166 mm
Datos técnicos: Coste energético 18.395 MJ; Emisión de CO2 1.836 kg; Código LER 17 04 05; Masa del elemento 0.702 kg; Volumen 0.000334 m3
Residuos:
- embalaje: re170203 Plástico. (componente de residuo); rendimiento 0.008 kg; Código LER 17 02 03; Masa del elemento 1 kg; Volumen 0.001667 m3
