# Limpieza manual de fachadas con cepillo

- Propiedad del archivo: CYPE Ingenieros S.A.
- Formato: FIEBDC-3/2016
- Programa: Generador de precios de la construcción. CYPE Ingenieros, S.A.
- Fecha: 26/06/2025
- Divisa: EUR
- Costes indirectos: 3 %
- IVA: 21 %

## F Fachadas y particiones

### FZ Limpieza y tratamientos superficiales

#### FZA Limpieza manual

**FZA010** m² Limpieza manual de fachadas con cepillo.
Limpieza en seco de fachada de mortero en mal estado de conservación, mediante cepillado manual con cepillo blando de raíces, hasta descubrir las zonas arenizadas, ampollas de pátina y fisuras de fábrica, previa eliminación de cascotes, detritus y material adherido. Incluso acopio, retirada y carga de escombros y restos generados sobre camión o contenedor, considerando un grado de complejidad alto.
Incluye: Cepillado manual de la superficie soporte. Retirada y acopio de los restos generados. Carga de los restos generados sobre camión o contenedor.
Criterio de medición de proyecto: Superficie medida según documentación gráfica de Proyecto.
Criterio de medición de obra: Se medirá la superficie realmente ejecutada según especificaciones de Proyecto.

| Código | Ud | Descripción | Rendimiento | Precio | Importe |
|---|---|---|---|---|---|
| mo020 | h | Oficial 1ª construcción. (mano de obra) | 0.353 | 23.1 | 8.154 |
| mo113 | h | Peón ordinario construcción. (mano de obra) | 0.353 | 21.69 | 7.657 |
| % | % | Costes directos complementarios | 2 % | 15.811 | 0.316 |
|  |  | Costes directos |  |  | 16.127 |
