# Limpieza química de fachadas con lanza de agua y detergente

- Propiedad del archivo: CYPE Ingenieros S.A.
- Formato: FIEBDC-3/2016
- Programa: Generador de precios de la construcción. CYPE Ingenieros, S.A.
- Fecha: 06/06/2025
- Divisa: EUR
- Costes indirectos: 3 %
- IVA: 21 %

## F Fachadas y particiones

### FZ Limpieza y tratamientos superficiales

#### FZC Limpieza química

**FZC010** m² Limpieza química de fachadas con lanza de agua y detergente.
Limpieza química de fachada de fábrica de ladrillos cerámicos cara vista en estado de conservación regular, mediante la aplicación de lanza de agua a presión con detergente neutro, hasta disolver la suciedad superficial, comenzando por las zonas más altas, aplicando el tratamiento en franjas horizontales completas. Incluso pruebas previas necesarias para ajustar los parámetros de la limpieza y evitar daños en los materiales, transporte, montaje y desmontaje de equipo mecánico; eliminación de los detritus acumulados en las zonas inferiores con agua abundante y manualmente en vuelos, cornisas y salientes; acopio, retirada y carga de restos generados sobre camión o contenedor; considerando un grado de complejidad medio.
Incluye: Montaje y preparación del equipo. Realización de pruebas para ajuste de los parámetros de limpieza. Aplicación mecánica del chorro de agua y detergente mediante lanza de agua. Desmontaje del equipo. Limpieza de la superficie soporte. Retirada y acopio del material proyectado y los restos generados. Carga del material proyectado y los restos generados sobre camión o contenedor.
Criterio de medición de proyecto: Superficie medida según documentación gráfica de Proyecto.
Criterio de medición de obra: Se medirá la superficie realmente ejecutada según especificaciones de Proyecto.

| Código | Ud | Descripción | Rendimiento | Precio | Importe |
|---|---|---|---|---|---|
| mt08lim020a | l | Detergente neutro sin disolventes ni fosfatos, para limpieza de suciedades no incrustadas en cualquier superficie, sin causar deterioro químico. (material) | 1.111 | 4.51 | 5.011 |
| mt08aaa010a | m³ | Agua. (material) | 0.33 | 1.5 | 0.495 |
| mq08lch020c | h | Equipo de chorro de agua a presión, con adaptador para lanza de agua. (maquinaria) | 0.287 | 6.06 | 1.739 |
| mo020 | h | Oficial 1ª construcción. (mano de obra) | 0.291 | 23.1 | 6.722 |
| mo112 | h | Peón especializado construcción. (mano de obra) | 0.291 | 22.05 | 6.417 |
| % | % | Costes directos complementarios | 2 % | 20.384 | 0.408 |
|  |  | Costes directos |  |  | 20.792 |

Residuos:
- colocación: mt08lim020a; factor de residuo 0.0275

## Recursos

**mt08lim020a** l Detergente neutro sin disolventes ni fosfatos
Datos técnicos: Coste energético 38.080 MJ; Emisión de CO2 1.129 kg; Código LER 20 01 30; Masa del elemento 1.06 kg; Volumen 0.00106 m3
Residuos:
- embalaje: re170203 Plástico. (componente de residuo); rendimiento 0.032 kg; Código LER 17 02 03; Masa del elemento 1 kg; Volumen 0.001667 m3

**mt08aaa010a** m³ Agua
Datos técnicos: Coste energético 60.000 MJ; Emisión de CO2 30.000 kg
