# Control centralizado

- Propiedad del archivo: CYPE Ingenieros S.A.
- Formato: FIEBDC-3/2016
- Programa: Generador de precios de la construcción. CYPE Ingenieros, S.A.
- Fecha: 21/05/2024
- Divisa: EUR
- Costes indirectos: 3 %
- IVA: 21 %

## I Instalaciones

### IB Sistemas de climatización

#### IBF Sistema VRF (Fujitsu)

**IBF530** Ud Control centralizado.
Software para PC, para control centralizado, para un máximo de cuatro sistemas VRF, con 1600 unidades interiores y 400 unidades exteriores de aire acondicionado, modelo UTY-APGXZ1 "FUJITSU", con posibilidad de telemonitorización vía web, cálculo del consumo eléctrico y gestión de la programación y del ahorro energético.
Criterio de valoración económica: El precio no incluye el PC, la instalación del software ni la puesta en marcha.
Criterio de medición de proyecto: Número de unidades previstas, según documentación gráfica de Proyecto.
Criterio de medición de obra: Se medirá el número de unidades realmente ejecutadas según especificaciones de Proyecto.

| Código | Ud | Descripción | Rendimiento | Precio | Importe |
|---|---|---|---|---|---|
| mt42fuj550a | Ud | Software para PC, para control centralizado, para un máximo de cuatro sistemas VRF, con 1600 unidades interiores y 400 unidades exteriores de aire acondicionado, modelo UTY-APGXZ1 "FUJITSU", con posibilidad de telemonitorización vía web, cálculo del consumo eléctrico y gestión de la programación y del ahorro energético. (material) | 1 | 9510 | 9510.000 |
| mo005 | h | Oficial 1ª instalador de climatización. (mano de obra) | 1.073 | 22.74 | 24.400 |
| mo104 | h | Ayudante instalador de climatización. (mano de obra) | 1.073 | 20.98 | 22.512 |
| % | % | Costes directos complementarios | 2 % | 9556.912 | 191.138 |
|  |  | Costes directos |  |  | 9748.050 |
