# Caja de recuperación de calor, para gas R32

- Propiedad del archivo: CYPE Ingenieros S.A.
- Formato: FIEBDC-3/2016
- Programa: Generador de precios de la construcción. CYPE Ingenieros, S.A.
- Fecha: 26/06/2025
- Divisa: EUR
- Costes indirectos: 3 %
- IVA: 21 %

## I Instalaciones

### IB Sistemas de climatización

#### IBG Sistema VRF (LG)

**IBG135** Ud Caja de recuperación de calor, para gas R32.
Caja de recuperación de calor, sistema VRF, para gas R-32, modelo PRHRZ040 "LG", alimentación monofásica (230V/50Hz), número máximo de unidades interiores conectables 32, número de unidades interiores conectables por puerto 8, número de puertos 4, potencia frigorífica total de las unidades interiores conectadas aguas abajo 67,39 kW, potencia frigorífica por puerto de las unidades interiores conectadas aguas abajo 17,58 kW, diámetro de conexión de la tubería de líquido de cada uno de los puertos 9,52 mm, diámetro de conexión de la tubería de gas de cada uno de los puertos 15,88 mm, dimensiones 786x235x918 mm, peso 25 kg, presión sonora 33 dBA.
Criterio de valoración económica: El precio no incluye la canalización ni el cableado eléctrico de alimentación.
Incluye: Replanteo. Colocación y fijación. Conexión a las líneas frigoríficas. Conexión a la red eléctrica. Conexión a la red de desagüe.
Criterio de medición de proyecto: Número de unidades previstas, según documentación gráfica de Proyecto.
Criterio de medición de obra: Se medirá el número de unidades realmente ejecutadas según especificaciones de Proyecto.

| Código | Ud | Descripción | Rendimiento | Precio | Importe |
|---|---|---|---|---|---|
| mt42lgc113c | Ud | Caja de recuperación de calor, sistema VRF, para gas R-32, modelo PRHRZ040 "LG", alimentación monofásica (230V/50Hz), número máximo de unidades interiores conectables 32, número de unidades interiores conectables por puerto 8, número de puertos 4, potencia frigorífica total de las unidades interiores conectadas aguas abajo 67,39 kW, potencia frigorífica por puerto de las unidades interiores conectadas aguas abajo 17,58 kW, diámetro de conexión de la tubería de líquido de cada uno de los puertos 9,52 mm, diámetro de conexión de la tubería de gas de cada uno de los puertos 15,88 mm, dimensiones 786x235x918 mm, peso 25 kg, presión sonora 33 dBA. (material) | 1 | 4347 | 4347.000 |
| mo005 | h | Oficial 1ª instalador de climatización. (mano de obra) | 0.537 | 23.74 | 12.748 |
| mo104 | h | Ayudante instalador de climatización. (mano de obra) | 0.537 | 21.9 | 11.760 |
| % | % | Costes directos complementarios | 2 % | 4371.508 | 87.430 |
|  |  | Costes directos |  |  | 4458.938 |
