# Control centralizado

- Propiedad del archivo: CYPE Ingenieros S.A.
- Formato: FIEBDC-3/2016
- Programa: Generador de precios de la construcción. CYPE Ingenieros, S.A.
- Fecha: 24/01/2025
- Divisa: EUR
- Costes indirectos: 3 %
- IVA: 21 %

## I Instalaciones

### IB Sistemas de climatización

#### IBS Sistema VRF (Samsung)

**IBS110** Ud Control centralizado.
Consola para control centralizado de instalaciones de climatización, para un máximo de 128 unidades interiores, distribuidas en 16 grupos con un máximo de 8 unidades interiores por grupo, modelo MCM-A202DN "SAMSUNG", con funciones de control individual, por grupo y global del arranque y parada, limitación del uso de los mandos de control remoto individuales, cambio del modo de funcionamiento y lectura de avisos y errores.
Criterio de valoración económica: El precio no incluye la canalización ni el cableado eléctrico de alimentación.
Incluye: Replanteo. Colocación y fijación. Colocación y fijación de los accesorios. Conexionado.
Criterio de medición de proyecto: Número de unidades previstas, según documentación gráfica de Proyecto.
Criterio de medición de obra: Se medirá el número de unidades realmente ejecutadas según especificaciones de Proyecto.

| Código | Ud | Descripción | Rendimiento | Precio | Importe |
|---|---|---|---|---|---|
| mt42sam118a | Ud | Consola para control centralizado de instalaciones de climatización, para un máximo de 128 unidades interiores, distribuidas en 16 grupos con un máximo de 8 unidades interiores por grupo, modelo MCM-A202DN "SAMSUNG", con funciones de control individual, por grupo y global del arranque y parada, limitación del uso de los mandos de control remoto individuales, cambio del modo de funcionamiento y lectura de avisos y errores. (material) | 1 | 200 | 200.000 |
| mo005 | h | Oficial 1ª instalador de climatización. (mano de obra) | 1.073 | 23.74 | 25.473 |
| mo104 | h | Ayudante instalador de climatización. (mano de obra) | 1.073 | 21.9 | 23.499 |
| % | % | Costes directos complementarios | 2 % | 248.972 | 4.979 |
|  |  | Costes directos |  |  | 253.951 |
