# Unidad exterior de aire acondicionado, para sustitución, para sistema VRF

- Propiedad del archivo: CYPE Ingenieros S.A.
- Formato: FIEBDC-3/2016
- Programa: Generador de precios de la construcción. CYPE Ingenieros, S.A.
- Fecha: 11/06/2024
- Divisa: EUR
- Costes indirectos: 3 %
- IVA: 21 %

## I Instalaciones

### IB Sistemas de climatización

#### IBW Sistema VRF (Mitsubishi Heavy Industries)

**IBW357** Ud Unidad exterior de aire acondicionado, para sustitución, para sistema VRF.
Unidad exterior de aire acondicionado, sistema aire-aire multi-split Refresh con caudal variable de refrigerante, para sustitución de antigua unidad exterior modelo KX y mantenimiento del circuito frigorífico existente, bomba de calor, para gas R-410A, alimentación trifásica (400V/50Hz), modelo FDCR224KXE6 "MITSUBISHI HEAVY INDUSTRIES", potencia frigorífica nominal 22,4 kW (temperatura de bulbo seco del aire exterior 35°C, temperatura de bulbo húmedo del aire interior 19°C), consumo eléctrico nominal en refrigeración 5,6 kW, potencia calorífica nominal 25 kW (temperatura de bulbo húmedo del aire exterior 6°C, temperatura de bulbo seco del aire interior 20°C), consumo eléctrico nominal en calefacción 6,03 kW, de 1675x1080x480 mm, 224 kg, nivel sonoro 58 dBA, caudal de aire 12000 m³/h, rango de capacidad conectable entre el 50 y el 130%, válvula de expansión electrónica, dos ventiladores axiales y bus de datos Superlink II. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42mhi315a | Ud | Unidad exterior de aire acondicionado, sistema aire-aire multi-split Refresh con caudal variable de refrigerante, para sustitución de antigua unidad exterior modelo KX y mantenimiento del circuito frigorífico existente, bomba de calor, para gas R-410A, alimentación trifásica (400V/50Hz), modelo FDCR224KXE6 "MITSUBISHI HEAVY INDUSTRIES", potencia frigorífica nominal 22,4 kW (temperatura de bulbo seco del aire exterior 35°C, temperatura de bulbo húmedo del aire interior 19°C), consumo eléctrico nominal en refrigeración 5,6 kW, potencia calorífica nominal 25 kW (temperatura de bulbo húmedo del aire exterior 6°C, temperatura de bulbo seco del aire interior 20°C), consumo eléctrico nominal en calefacción 6,03 kW, de 1675x1080x480 mm, 224 kg, nivel sonoro 58 dBA, caudal de aire 12000 m³/h, rango de capacidad conectable entre el 50 y el 130%, válvula de expansión electrónica, dos ventiladores axiales y bus de datos Superlink II. (material) | 1 | 15866 | 15866.000 |
| mt42www080 | Ud | Kit de amortiguadores antivibración de suelo, formado por cuatro amortiguadores de caucho, con sus tornillos, tuercas y arandelas correspondientes. (material) | 1 | 8 | 8.000 |
| mo005 | h | Oficial 1ª instalador de climatización. (mano de obra) | 6.457 | 22.74 | 146.832 |
| mo104 | h | Ayudante instalador de climatización. (mano de obra) | 6.457 | 20.98 | 135.468 |
| % | % | Costes directos complementarios | 2 % | 16156.300 | 323.126 |
|  |  | Costes directos |  |  | 16479.426 |

## Recursos

**mt42mhi315a** Ud Unidad exterior de aire acondicionado
Datos técnicos: Coste energético 10292.343 MJ; Emisión de CO2 704.349 kg
Residuos:
- embalaje: re150101 Envases de papel y cartón. (componente de residuo); rendimiento 0.18 kg; Código LER 15 01 01; Masa del elemento 1 kg; Volumen 0.001333 m3
- embalaje: re170203 Plástico. (componente de residuo); rendimiento 0.09 kg; Código LER 17 02 03; Masa del elemento 1 kg; Volumen 0.001667 m3
