# Accesorio para tubería de distribución de agua para sistema de calefacción y refrigeración por techo radiante

- Propiedad del archivo: CYPE Ingenieros S.A.
- Formato: FIEBDC-3/2016
- Programa: Generador de precios de la construcción. CYPE Ingenieros, S.A.
- Fecha: 11/06/2024
- Divisa: EUR
- Costes indirectos: 3 %
- IVA: 21 %

## I Instalaciones

### IC Calefacción, refrigeración, climatización y A.C.S.

#### ICE Emisores por agua para calefacción y refrigeración

**ICE024** Ud Accesorio para tubería de distribución de agua para sistema de calefacción y refrigeración por techo radiante.
Manguito de 20x9,9 mm de diámetro.
Incluye: Colocación y fijación del accesorio.
Criterio de medición de proyecto: Número de unidades previstas, según documentación gráfica de Proyecto.
Criterio de medición de obra: Se medirá el número de unidades realmente ejecutadas según especificaciones de Proyecto.

| Código | Ud | Descripción | Rendimiento | Precio | Importe |
|---|---|---|---|---|---|
| mt38etu109a | Ud | Manguito de 20x9,9 mm de diámetro, sistema de unión Quick and Easy, incluso anillos. (material) | 1 | 14.8 | 14.800 |
| mo103 | h | Ayudante calefactor. (mano de obra) | 0.011 | 20.98 | 0.231 |
| % | % | Costes directos complementarios | 2 % | 15.031 | 0.301 |
|  |  | Costes directos |  |  | 15.332 |
