# Sistema de calefacción y refrigeración por suelo radiante, con capa de mortero, "ALB"

- Propiedad del archivo: CYPE Ingenieros S.A.
- Formato: FIEBDC-3/2016
- Programa: Generador de precios de la construcción. CYPE Ingenieros, S.A.
- Fecha: 02/07/2024
- Divisa: EUR
- Costes indirectos: 3 %
- IVA: 21 %

## I Instalaciones

### IC Calefacción, refrigeración, climatización y A.C.S.

#### ICE Emisores por agua para calefacción y refrigeración

**ICE108** m² Sistema de calefacción y refrigeración por suelo radiante, con capa de mortero, "ALB".
Sistema de calefacción por suelo radiante "ALB", compuesto por film de polietileno de baja densidad, de 300 µm de espesor, para formación de barrera antihumedad, panel aislante liso de poliestireno expandido, de 1000x500 mm y 25 mm de espesor, con lámina superficial de aluminio, difusora del calor, de 0,25 mm de espesor, resistencia térmica 0,75 m²K/W, modelo Difutec, tubo multicapa formado por una capa exterior de polietileno resistente a la temperatura (PE-RT), una capa intermedia de aluminio de 0,2 mm de espesor soldada a testa y una capa interior de polietileno resistente a la temperatura (PE-RT), de 17 mm de diámetro exterior y 2 mm de espesor, grapas de plástico para fijación del tubo al panel liso, banda de espuma de polietileno de estructura celular cerrada, de 7x137 mm, para formación de zócalo perimetral, perfil de espuma de polietileno, de 100x9 mm, con base autoadhesiva, para formación de junta de dilatación y mortero confeccionado en obra, con 300 kg/m³ de cemento, dosificación 1:5, de 50 mm de espesor, aditivo superplastificante para mortero, potenciador de la resistencia, de la impermeabilidad y de la durabilidad del mortero. Totalmente montado, conexionado y probado.
Incluye: Preparación y limpieza de la superficie de apoyo. Replanteo de la instalación. Extendido del film de polietileno. Fijación del zócalo perimetral. Colocación de los paneles. Replanteo de la tubería. Colocación y fijación de las tuberías. Realización de pruebas de servicio.
Criterio de medición de proyecto: Superficie útil, medida según documentación gráfica de Proyecto.
Criterio de medición de obra: Se medirá la superficie realmente ejecutada según especificaciones de Proyecto.

| Código | Ud | Descripción | Rendimiento | Precio | Importe |
|---|---|---|---|---|---|
| mt38alb120a | m² | Film de polietileno de baja densidad, de 300 µm de espesor, "ALB". (material) | 1.1 | 4.01 | 4.411 |
| mt38alb115b | m | Banda de espuma de polietileno de estructura celular cerrada, de 7x137 mm, "ALB", con película termosoldada de polietileno, de 160 mm. (material) | 1.1 | 1.59 | 1.749 |
| mt38alb110a | m | Perfil de espuma de polietileno, de 100x9 mm, con base autoadhesiva, "ALB". (material) | 0.05 | 10.66 | 0.533 |
| mt17alb009a | m² | Panel aislante liso de poliestireno expandido, de 1000x500 mm y 25 mm de espesor, con lámina superficial de aluminio, difusora del calor, de 0,25 mm de espesor, resistencia térmica 0,75 m²K/W, modelo Difutec "ALB", provisto de solapas autoadhesivas y cuadrícula serigrafiada de guía. (material) | 1 | 25.2 | 25.200 |
| mt37alb200a | m | Tubo multicapa formado por una capa exterior de polietileno resistente a la temperatura (PE-RT), una capa intermedia de aluminio de 0,2 mm de espesor soldada a testa y una capa interior de polietileno resistente a la temperatura (PE-RT), de 17 mm de diámetro exterior y 2 mm de espesor, "ALB", suministrado en rollos de 200 m de longitud. (material) | 20 | 2.33 | 46.600 |
| mt17alb001a | Ud | Grapa de plástico, "ALB", para fijación del tubo al panel liso. (material) | 40 | 0.12 | 4.800 |
| mt08aaa010a | m³ | Agua. (material) | 0.008 | 1.5 | 0.012 |
| mt01arg005a | t | Arena de cantera, para mortero preparado en obra. (material) | 0.075 | 18 | 1.350 |
| mt08cem011a | kg | Cemento Portland CEM II/B-L 32,5 R, color gris, en sacos, según UNE-EN 197-1. (material) | 15 | 0.1 | 1.500 |
| mt38alb135a | l | Aditivo superplastificante para mortero, potenciador de la resistencia, de la impermeabilidad y de la durabilidad del mortero, "ALB". (material) | 0.16 | 5.42 | 0.867 |
| mq06hor010 | h | Hormigonera eléctrica con una capacidad de amasado de 160 l. (maquinaria) | 0.035 | 3.45 | 0.121 |
| mo004 | h | Oficial 1ª calefactor. (mano de obra) | 0.73 | 22.74 | 16.600 |
| mo103 | h | Ayudante calefactor. (mano de obra) | 0.73 | 20.98 | 15.315 |
| mo031 | h | Oficial 1ª aplicador de mortero autonivelante. (mano de obra) | 0.109 | 22.13 | 2.412 |
| mo069 | h | Ayudante aplicador de mortero autonivelante. (mano de obra) | 0.109 | 21.02 | 2.291 |
| % | % | Costes directos complementarios | 2 % | 123.761 | 2.475 |
|  |  | Costes directos |  |  | 126.236 |

Residuos:
- colocación: mt38alb120a Film de polietileno de baja densidad, de 300 µm de espesor, "ALB"; factor de residuo 0.06
- colocación: mt38alb115b; factor de residuo 0.0599104
- colocación: mt38alb110a Perfil de espuma de polietileno, de 100x9 mm, con base autoadhesiva, "ALB"; factor de residuo 0.058873
- colocación: mt17alb009a; factor de residuo 0.024
- colocación: mt37alb200a; factor de residuo 0.0275046
- colocación: mt01arg005a Arena de cantera, para mortero preparado en obra; factor de residuo 0.00501329
- colocación: mt08cem011a Cemento Portland CEM II/B-L 32,5 R, color gris, en sacos, según UNE-EN 197-1; factor de residuo 0.01512
- colocación: mt38alb135a; factor de residuo 0.055

## Recursos

**mt38alb120a** m² Film de polietileno de baja densidad, de 300 µm de espesor, "ALB"
Datos técnicos: Coste energético 40.148 MJ; Emisión de CO2 1.457 kg; Código LER 17 06 04; Masa del elemento 0.276 kg; Volumen 0.00046 m3
Residuos:
- embalaje: re170203 Plástico. (componente de residuo); rendimiento 0.024 kg; Código LER 17 02 03; Masa del elemento 1 kg; Volumen 0.001667 m3

**mt38alb115b** m Banda de espuma de polietileno de estructura celular cerrada
Datos técnicos: Coste energético 9.285 MJ; Emisión de CO2 0.331 kg; Código LER 17 06 04; Masa del elemento 0.067 kg; Volumen 0.000112 m3
Residuos:
- embalaje: re170203 Plástico; rendimiento 0.001 kg

**mt38alb110a** m Perfil de espuma de polietileno, de 100x9 mm, con base autoadhesiva, "ALB"
Datos técnicos: Coste energético 8.803 MJ; Emisión de CO2 0.315 kg; Código LER 17 06 04; Masa del elemento 0.063 kg; Volumen 0.000105 m3
Residuos:
- embalaje: re170203 Plástico; rendimiento 0.002 kg

**mt17alb009a** m² Panel aislante liso de poliestireno expandido
Datos técnicos: Coste energético 137.556 MJ; Emisión de CO2 4.748 kg; Código LER 17 06 04; Masa del elemento 1.46 kg; Volumen 0.002433 m3
Residuos:
- embalaje: re170203 Plástico; rendimiento 0.034 kg

**mt37alb200a** m Tubo multicapa formado por una capa exterior de polietileno resistente a la temperatura (PE-RT)
Datos técnicos: Coste energético 14.062 MJ; Emisión de CO2 0.648 kg; Código LER 17 02 03; Masa del elemento 0.109 kg; Volumen 0.000182 m3

**mt08aaa010a** m³ Agua
Datos técnicos: Coste energético 60.000 MJ; Emisión de CO2 30.000 kg

**mt01arg005a** t Arena de cantera, para mortero preparado en obra
Datos técnicos: Coste energético 75.000 MJ; Emisión de CO2 4.000 kg; Código LER 01 04 08; Masa del elemento 1000 kg; Volumen 0.666667 m3

**mt08cem011a** kg Cemento Portland CEM II/B-L 32,5 R, color gris, en sacos, según UNE-EN 197-1
Datos técnicos: Coste energético 7.009 MJ; Emisión de CO2 0.899 kg; Código LER 17 01 01; Masa del elemento 1 kg; Volumen 0.000667 m3
Residuos:
- embalaje: re150101 Envases de papel y cartón. (componente de residuo); rendimiento 0.011 kg; Código LER 15 01 01; Masa del elemento 1 kg; Volumen 0.001333 m3
- embalaje: re170203 Plástico; rendimiento 0.002 kg

**mt38alb135a** l Aditivo superplastificante para mortero
Datos técnicos: Coste energético 38.429 MJ; Emisión de CO2 2.179 kg; Código LER 17 09 04; Masa del elemento 1.1 kg; Volumen 0.000733 m3
Residuos:
- embalaje: re170203 Plástico; rendimiento 0.023 kg
