# Deshumidificador de adsorción

- Propiedad del archivo: CYPE Ingenieros S.A.
- Formato: FIEBDC-3/2016
- Programa: Generador de precios de la construcción. CYPE Ingenieros, S.A.
- Fecha: 06/06/2025
- Divisa: EUR
- Costes indirectos: 3 %
- IVA: 21 %

## I Instalaciones

### IC Calefacción, refrigeración, climatización y A.C.S.

#### ICF Unidades no autónomas para climatización

**ICF105** Ud Deshumidificador de adsorción.
Deshumidificador de adsorción, caudal nominal de aire seco 120 m³/h, caudal nominal de aire regenerado 35 m³/h, presión nominal de aire seco 60 Pa, deshumidificación 0,45 l/h (aire a 20°C, humedad relativa 60%), rango de funcionamiento de humedad relativa desde 0 hasta 100%, rango de funcionamiento de temperatura desde -15 hasta 35°C, alimentación monofásica a 230 V y 50 Hz, consumo eléctrico 0,8 kW, dimensiones 325x316x315 mm, nivel sonoro 62 dBA, peso 12 kg, compuesto por rotor de gel de sílice de alta eficiencia, motor, ventilador, resistencia eléctrica, filtros, envolvente de acero inoxidable AISI 304 con rejilla de admisión de aire de 215x260 mm, salida de aire seco de 100 mm de diámetro y salida de aire regenerado de 50 mm de diámetro, cuadro de control con contador de horas de funcionamiento, toma de conexión para higrostato e interruptor de tres posiciones (marcha automática, paro y marcha manual). Totalmente montado, conexionado y puesto en marcha por la empresa instaladora para la comprobación de su correcto funcionamiento.
Incluye: Replanteo de la unidad. Colocación y fijación de la unidad. Conexionado con la red eléctrica. Puesta en marcha.
Criterio de medición de proyecto: Número de unidades previstas, según documentación gráfica de Proyecto.
Criterio de medición de obra: Se medirá el número de unidades realmente ejecutadas según especificaciones de Proyecto.

| Código | Ud | Descripción | Rendimiento | Precio | Importe |
|---|---|---|---|---|---|
| mt38dan030aa | Ud | Deshumidificador de adsorción, caudal nominal de aire seco 120 m³/h, caudal nominal de aire regenerado 35 m³/h, presión nominal de aire seco 60 Pa, deshumidificación 0,45 l/h (aire a 20°C, humedad relativa 60%), rango de funcionamiento de humedad relativa desde 0 hasta 100%, rango de funcionamiento de temperatura desde -15 hasta 35°C, alimentación monofásica a 230 V y 50 Hz, consumo eléctrico 0,8 kW, dimensiones 325x316x315 mm, nivel sonoro 62 dBA, peso 12 kg, compuesto por rotor de gel de sílice de alta eficiencia, motor, ventilador, resistencia eléctrica, filtros, envolvente de acero inoxidable AISI 304 con rejilla de admisión de aire de 215x260 mm, salida de aire seco de 100 mm de diámetro y salida de aire regenerado de 50 mm de diámetro, cuadro de control con contador de horas de funcionamiento, toma de conexión para higrostato e interruptor de tres posiciones (marcha automática, paro y marcha manual). (material) | 1 | 2398.81 | 2398.810 |
| mo005 | h | Oficial 1ª instalador de climatización. (mano de obra) | 3.267 | 23.74 | 77.559 |
| mo104 | h | Ayudante instalador de climatización. (mano de obra) | 3.267 | 21.9 | 71.547 |
| % | % | Costes directos complementarios | 2 % | 2547.916 | 50.958 |
|  |  | Costes directos |  |  | 2598.874 |
