# Control centralizado de fancoils

- Propiedad del archivo: CYPE Ingenieros S.A.
- Formato: FIEBDC-3/2016
- Programa: Generador de precios de la construcción. CYPE Ingenieros, S.A.
- Fecha: 26/06/2025
- Divisa: EUR
- Costes indirectos: 3 %
- IVA: 21 %

## I Instalaciones

### IC Calefacción, refrigeración, climatización y A.C.S.

#### ICX Dispositivos de control centralizado

**ICX015** Ud Control centralizado de fancoils.
Control centralizado, para gestión de hasta 64 fancoils, con pantalla táctil de 10", posibilidad de control vía explorador de Internet (incluye servidor web), obtención de tablas y gráficos de datos históricos, creación de filtros de alarmas, activación de notificaciones vía email y programaciones horarias. Totalmente montado, conexionado y probado.
Incluye: Replanteo. Colocación y fijación. Colocación y fijación de los accesorios. Conexionado.
Criterio de medición de proyecto: Número de unidades previstas, según documentación gráfica de Proyecto.
Criterio de medición de obra: Se medirá el número de unidades realmente ejecutadas según especificaciones de Proyecto.

| Código | Ud | Descripción | Rendimiento | Precio | Importe |
|---|---|---|---|---|---|
| mt42dai340a | Ud | Control centralizado, para gestión de hasta 64 fancoils, con pantalla táctil de 10", posibilidad de control vía explorador de Internet (incluye servidor web), obtención de tablas y gráficos de datos históricos, creación de filtros de alarmas, activación de notificaciones vía email y programaciones horarias. (material) | 1 | 3729.38 | 3729.380 |
| mt42dai750a | m | Cable bus de comunicaciones, de manguera sin apantallar, de 2 hilos, de 1 mm² de sección por hilo, sin polaridad. (material) | 100 | 7 | 700.000 |
| mo005 | h | Oficial 1ª instalador de climatización. (mano de obra) | 1.097 | 23.74 | 26.043 |
| mo104 | h | Ayudante instalador de climatización. (mano de obra) | 1.097 | 21.9 | 24.024 |
| % | % | Costes directos complementarios | 2 % | 4479.447 | 89.589 |
|  |  | Costes directos |  |  | 4569.036 |

Residuos:
- colocación: mt42dai750a Cable bus de comunicaciones, de manguera sin apantallar, de 2 hilos, de 1 mm² de sección por hilo, sin polaridad; factor de residuo 0.011

## Recursos

**mt42dai750a** m Cable bus de comunicaciones, de manguera sin apantallar, de 2 hilos, de 1 mm² de sección por hilo, sin polaridad
Datos técnicos: Coste energético 3.360 MJ; Emisión de CO2 0.130 kg; Código LER 17 04 11; Masa del elemento 0.09 kg; Volumen 0.00006 m3
Residuos:
- embalaje: re150101 Envases de papel y cartón. (componente de residuo); rendimiento 0.078 kg; Código LER 15 01 01; Masa del elemento 1 kg; Volumen 0.001333 m3
