# Manguera para cables

- Propiedad del archivo: CYPE Ingenieros S.A.
- Formato: FIEBDC-3/2016
- Programa: Generador de precios de la construcción. CYPE Ingenieros, S.A.
- Fecha: 23/10/2024
- Divisa: EUR
- Costes indirectos: 3 %
- IVA: 21 %

## I Instalaciones

### ID Seguridad

#### IDC Cables

**IDC010** m Manguera para cables.
Manguera apantallada para cables de 10x0,22 mm², libre de halógenos, reacción al fuego clase Eca según UNE-EN 50575.
Incluye: Replanteo del recorrido de la manguera. Tendido de la manguera. Conexionado y comprobación de su correcto funcionamiento.
Criterio de medición de proyecto: Longitud medida según documentación gráfica de Proyecto.
Criterio de medición de obra: Se medirá la longitud realmente ejecutada según especificaciones de Proyecto.

| Código | Ud | Descripción | Rendimiento | Precio | Importe |
|---|---|---|---|---|---|
| mt41ing050I | m | Manguera apantallada para cables de 10x0,22 mm², libre de halógenos, reacción al fuego clase Eca según UNE-EN 50575. (material) | 1 | 0.39 | 0.390 |
| mo006 | h | Oficial 1ª instalador de redes y equipos de detección y seguridad. (mano de obra) | 0.016 | 22.74 | 0.364 |
| mo105 | h | Ayudante instalador de redes y equipos de detección y seguridad. (mano de obra) | 0.016 | 20.98 | 0.336 |
| % | % | Costes directos complementarios | 2 % | 1.090 | 0.022 |
|  |  | Costes directos |  |  | 1.112 |

Residuos:
- colocación: mt41ing050I Manguera apantallada para cables de 10x0,22 mm², libre de halógenos, reacción al fuego clase Eca según UNE-EN 50575; factor de residuo 0.0164848

## Recursos

**mt41ing050I** m Manguera apantallada para cables de 10x0,22 mm², libre de halógenos, reacción al fuego clase Eca según UNE-EN 50575
Datos técnicos: Coste energético 0.643 MJ; Emisión de CO2 0.067 kg; Código LER 17 04 11; Masa del elemento 0.0165 kg; Volumen 0.000011 m3
Residuos:
- embalaje: re150101 Envases de papel y cartón. (componente de residuo); rendimiento 0.065 kg; Código LER 15 01 01; Masa del elemento 1 kg; Volumen 0.001333 m3
