# Contacto magnético de gran potencia

- Propiedad del archivo: CYPE Ingenieros S.A.
- Formato: FIEBDC-3/2016
- Programa: Generador de precios de la construcción. CYPE Ingenieros, S.A.
- Fecha: 23/10/2024
- Divisa: EUR
- Costes indirectos: 3 %
- IVA: 21 %

## I Instalaciones

### ID Seguridad

#### IDG Contactos magnéticos

**IDG020** Ud Contacto magnético de gran potencia.
Contacto magnético de gran potencia, apertura máxima de la puerta o ventana para activar el contacto 75 mm, con carcasa de aluminio, protección antiapertura y contacto normalmente cerrado. Instalación en puerta o en ventana. Incluso elementos de fijación.
Incluye: Replanteo del emplazamiento. Fijación a la superficie soporte. Conexionado y comprobación de su correcto funcionamiento.
Criterio de medición de proyecto: Número de unidades previstas, según documentación gráfica de Proyecto.
Criterio de medición de obra: Se medirá el número de unidades realmente ejecutadas según especificaciones de Proyecto.

| Código | Ud | Descripción | Rendimiento | Precio | Importe |
|---|---|---|---|---|---|
| mt41ing160a | Ud | Contacto magnético de gran potencia, apertura máxima de la puerta o ventana para activar el contacto 75 mm, con carcasa de aluminio, protección antiapertura y contacto normalmente cerrado, para instalar en puertas y ventanas. Incluso elementos de fijación. (material) | 1 | 64.99 | 64.990 |
| mo006 | h | Oficial 1ª instalador de redes y equipos de detección y seguridad. (mano de obra) | 0.215 | 22.74 | 4.889 |
| mo105 | h | Ayudante instalador de redes y equipos de detección y seguridad. (mano de obra) | 0.215 | 20.98 | 4.511 |
| % | % | Costes directos complementarios | 2 % | 74.390 | 1.488 |
|  |  | Costes directos |  |  | 75.878 |
