# Estación de energía eléctrica portátil

- Propiedad del archivo: CYPE Ingenieros S.A.
- Formato: FIEBDC-3/2016
- Programa: Generador de precios de la construcción. CYPE Ingenieros, S.A.
- Fecha: 23/10/2024
- Divisa: EUR
- Costes indirectos: 3 %
- IVA: 21 %

## I Instalaciones

### IE Eléctricas

#### IEA Sistemas de alimentación

**IEA020** Ud Estación de energía eléctrica portátil.
Estación de energía eléctrica portátil de 720 Wh, con batería de iones de litio con más de 500 ciclos con una profundidad de descarga (DoD) del 80%, display para visualización del estado de carga, sistema de carga rápida, nueve tomas de corriente y asa de transporte, de 288x185x253 mm, peso total 7,7 kg, para alimentar a dispositivos con una potencia máxima de hasta 1800 W, con posibilidad de control desde smartphone mediante App para IOS y Android. Incluso accesorios.
Incluye: Colocación. Conexionado y puesta en marcha.
Criterio de medición de proyecto: Número de unidades previstas, según documentación gráfica de Proyecto.
Criterio de medición de obra: Se medirá el número de unidades realmente ejecutadas según especificaciones de Proyecto.

| Código | Ud | Descripción | Rendimiento | Precio | Importe |
|---|---|---|---|---|---|
| mt35eep010a | Ud | Estación de energía eléctrica portátil de 720 Wh, con batería de iones de litio con más de 500 ciclos con una profundidad de descarga (DoD) del 80%, display para visualización del estado de carga, sistema de carga rápida, nueve tomas de corriente y asa de transporte, de 288x185x253 mm, peso total 7,7 kg, para alimentar a dispositivos con una potencia máxima de hasta 1800 W, con posibilidad de control desde smartphone mediante App para IOS y Android, con cable de carga con toma de corriente tipo Schuko, cable de carga con toma de corriente para mechero de coche y cable de carga para conexión a placas solares. (material) | 1 | 749 | 749.000 |
| mo102 | h | Ayudante electricista. (mano de obra) | 0.11 | 20.98 | 2.308 |
| % | % | Costes directos complementarios | 2 % | 751.308 | 15.026 |
|  |  | Costes directos |  |  | 766.334 |

## Recursos

**mt35eep010a** Ud Estación de energía eléctrica portátil de 720 Wh
Datos técnicos: Coste energético 427.104 MJ; Emisión de CO2 17.860 kg
Residuos:
- embalaje: re150101 Envases de papel y cartón. (componente de residuo); rendimiento 0.086 kg; Código LER 15 01 01; Masa del elemento 1 kg; Volumen 0.001333 m3
