# Tubería de polibutileno (PB) con barrera de oxígeno, "SAUNIER DUVAL"

- Propiedad del archivo: CYPE Ingenieros S.A.
- Formato: FIEBDC-3/2016
- Programa: Generador de precios de la construcción. CYPE Ingenieros, S.A.
- Fecha: 26/05/2025
- Divisa: EUR
- Costes indirectos: 3 %
- IVA: 21 %

## I Instalaciones

### IH Tuberías para fluidos

#### IHB Tuberías de polibutileno

**IHB021** m Tubería de polibutileno (PB) con barrera de oxígeno, "SAUNIER DUVAL".
Tubería formada por tubo de polibutileno (PB) con barrera de oxígeno (EVOH), serie 4, Hep2O "SAUNIER DUVAL", de 15 mm de diámetro exterior y 1,7 mm de espesor. Instalación en superficie. Incluso material auxiliar para montaje y sujeción a la obra, accesorios y piezas especiales.
Incluye: Replanteo. Colocación y fijación de tubos, accesorios y piezas especiales. Realización de pruebas de servicio.
Criterio de medición de proyecto: Longitud medida según documentación gráfica de Proyecto.
Criterio de medición de obra: Se medirá la longitud realmente ejecutada según especificaciones de Proyecto.

| Código | Ud | Descripción | Rendimiento | Precio | Importe |
|---|---|---|---|---|---|
| mt37tps420d | Ud | Material auxiliar para montaje y sujeción a la obra de las tuberías de polibutileno (PB) con barrera de oxígeno (EVOH), "SAUNIER DUVAL", de 15 mm de diámetro exterior. (material) | 1 | 0.14 | 0.140 |
| mt37tps020dg | m | Tubo de polibutileno (PB) con barrera de oxígeno (EVOH), serie 4, Hep2O "SAUNIER DUVAL", de 15 mm de diámetro exterior y 1,7 mm de espesor, según UNE-EN ISO 15876-2, con el precio incrementado el 30% en concepto de accesorios y piezas especiales. (material) | 1 | 3.6 | 3.600 |
| mo008 | h | Oficial 1ª fontanero. (mano de obra) | 0.064 | 23.74 | 1.519 |
| mo107 | h | Ayudante fontanero. (mano de obra) | 0.064 | 21.9 | 1.402 |
| % | % | Costes directos complementarios | 2 % | 6.661 | 0.133 |
|  |  | Costes directos |  |  | 6.794 |

Residuos:
- colocación: mt37tps020dg; factor de residuo 0.0275

## Recursos

**mt37tps020dg** m Tubo de polibutileno (PB) con barrera de oxígeno (EVOH)
Datos técnicos: Coste energético 6.782 MJ; Emisión de CO2 0.337 kg; Código LER 17 02 03; Masa del elemento 0.07 kg; Volumen 0.000117 m3
