# Tubería multicapa de polietileno reticulado/aluminio/polietileno reticulado (PE-X/Al/PE-X), "AQUATECHNIK"

- Propiedad del archivo: CYPE Ingenieros S.A.
- Formato: FIEBDC-3/2016
- Programa: Generador de precios de la construcción. CYPE Ingenieros, S.A.
- Fecha: 24/01/2025
- Divisa: EUR
- Costes indirectos: 3 %
- IVA: 21 %

## I Instalaciones

### IH Tuberías para fluidos

#### IHM Tuberías multicapa

**IHM122** m Tubería multicapa de polietileno reticulado/aluminio/polietileno reticulado (PE-X/Al/PE-X), "AQUATECHNIK".
Tubería formada por tubo multicapa de polietileno reticulado/aluminio/polietileno reticulado (PE-Xb/Al/PE-Xb), PN=10 bar, gama MULTI-CALOR "AQUATECHNIK", de 14 mm de diámetro exterior y 2 mm de espesor, de color blanco RAL 9003. Instalación en superficie. Incluso material auxiliar para montaje y sujeción a la obra, accesorios y piezas especiales.
Incluye: Replanteo. Colocación y fijación de tubos, accesorios y piezas especiales. Realización de pruebas de servicio.
Criterio de medición de proyecto: Longitud medida según documentación gráfica de Proyecto.
Criterio de medición de obra: Se medirá la longitud realmente ejecutada según especificaciones de Proyecto.

| Código | Ud | Descripción | Rendimiento | Precio | Importe |
|---|---|---|---|---|---|
| mt37aqt510l | Ud | Material auxiliar para montaje y sujeción a la obra de las tuberías multicapa de polietileno reticulado/aluminio/polietileno reticulado (PE-Xb/Al/PE-Xb), PN=10 bar, gama MULTI-CALOR, "AQUATECHNIK", de 14 mm de diámetro exterior. (material) | 1 | 0.12 | 0.120 |
| mt37aqt115ag | m | Tubo multicapa de polietileno reticulado/aluminio/polietileno reticulado (PE-Xb/Al/PE-Xb), PN=10 bar, gama MULTI-CALOR "AQUATECHNIK", de 14 mm de diámetro exterior y 2 mm de espesor, de color blanco RAL 9003, suministrado en rollos de 100 m de longitud, según UNE-EN ISO 21003-2, con el precio incrementado el 30% en concepto de accesorios y piezas especiales. (material) | 1 | 3.19 | 3.190 |
| mo008 | h | Oficial 1ª fontanero. (mano de obra) | 0.027 | 23.74 | 0.641 |
| mo107 | h | Ayudante fontanero. (mano de obra) | 0.027 | 21.9 | 0.591 |
| % | % | Costes directos complementarios | 2 % | 4.542 | 0.091 |
|  |  | Costes directos |  |  | 4.633 |

Residuos:
- colocación: mt37aqt115ag; factor de residuo 0.0275052

## Recursos

**mt37aqt115ag** m Tubo multicapa de polietileno reticulado/aluminio/polietileno reticulado (PE-Xb/Al/PE-Xb)
Datos técnicos: Coste energético 12.514 MJ; Emisión de CO2 0.576 kg; Código LER 17 02 03; Masa del elemento 0.097 kg; Volumen 0.000162 m3
