# Arqueta prefabricada para la captación del radón

- Propiedad del archivo: CYPE Ingenieros S.A.
- Formato: FIEBDC-3/2016
- Programa: Generador de precios de la construcción. CYPE Ingenieros, S.A.
- Fecha: 11/06/2024
- Divisa: EUR
- Costes indirectos: 3 %
- IVA: 21 %

## I Instalaciones

### IN Protección frente al radón

#### IND Despresurización del terreno

**IND012** Ud Arqueta prefabricada para la captación del radón.
Arqueta de polietileno, sin fondo, de 420x420x150 mm, color negro, con cuatro bocas, de 110 mm de diámetro nominal, para la captación del radón.
Criterio de valoración económica: El precio no incluye la excavación ni el relleno posterior.
Incluye: Replanteo. Colocación de la arqueta prefabricada. Conexionado de los tubos a la arqueta. Comprobación de su correcto funcionamiento.
Criterio de medición de proyecto: Número de unidades previstas, según documentación gráfica de Proyecto.
Criterio de medición de obra: Se medirá el número de unidades realmente ejecutadas según especificaciones de Proyecto.

| Código | Ud | Descripción | Rendimiento | Precio | Importe |
|---|---|---|---|---|---|
| mt41rcr010a | Ud | Arqueta de polietileno, sin fondo, para la captación del radón, de 420x420x150 mm, color negro, con cuatro bocas, de 110 mm de diámetro nominal y tres tapas. (material) | 1 | 34.61 | 34.610 |
| mo011 | h | Oficial 1ª montador. (mano de obra) | 0.108 | 22.74 | 2.456 |
| mo080 | h | Ayudante montador. (mano de obra) | 0.108 | 21.02 | 2.270 |
| % | % | Costes directos complementarios | 2 % | 39.336 | 0.787 |
|  |  | Costes directos |  |  | 40.123 |
