# Red de distribución de agua

- Propiedad del archivo: CYPE Ingenieros S.A.
- Formato: FIEBDC-3/2016
- Programa: Generador de precios de la construcción. CYPE Ingenieros, S.A.
- Fecha: 23/10/2024
- Divisa: EUR
- Costes indirectos: 3 %
- IVA: 21 %

## I Instalaciones

### IO Contra incendios

#### IOB Sistemas de abastecimiento de agua

**IOB022** m Red de distribución de agua.
Red aérea de distribución de agua para abastecimiento de los equipos de extinción de incendios, formada por tubería de acero negro con soldadura longitudinal, de 1" DN 25 mm de diámetro, unión roscada, sin calorifugar, que arranca desde la fuente de abastecimiento de agua hasta cada equipo de extinción de incendios. Incluso material auxiliar para montaje y sujeción a la obra, accesorios y piezas especiales, mano de imprimación antioxidante de al menos 50 micras de espesor, y dos manos de esmalte rojo de al menos 40 micras de espesor cada una.
Incluye: Replanteo del recorrido de la tubería y de la situación de los elementos de sujeción. Presentación de tubos. Fijación del material auxiliar para montaje y sujeción a la obra. Raspado y limpieza de óxidos. Aplicación de imprimación antioxidante y esmalte. Colocación de tubos. Realización de pruebas de servicio.
Criterio de medición de proyecto: Longitud medida según documentación gráfica de Proyecto.
Criterio de medición de obra: Se medirá la longitud realmente ejecutada según especificaciones de Proyecto.

| Código | Ud | Descripción | Rendimiento | Precio | Importe |
|---|---|---|---|---|---|
| mt08tan330d | Ud | Material auxiliar para montaje y sujeción a la obra de las tuberías de acero, de 1" DN 25 mm. (material) | 1 | 0.65 | 0.650 |
| mt08tan010dd | m | Tubo de acero negro, con soldadura longitudinal por resistencia eléctrica, serie M, de 1" DN 25 mm de diámetro y 3,2 mm de espesor, según UNE-EN 10255, con el precio incrementado el 15% en concepto de accesorios y piezas especiales. (material) | 1 | 6.22 | 6.220 |
| mt27pfi030 | kg | Imprimación antioxidante con poliuretano. (material) | 0.014 | 9.35 | 0.131 |
| mt27ess010e | kg | Esmalte sintético, color rojo RAL 3000, para aplicar sobre superficies metálicas, aspecto brillante. (material) | 0.029 | 7.12 | 0.206 |
| mo008 | h | Oficial 1ª fontanero. (mano de obra) | 0.303 | 22.74 | 6.890 |
| mo107 | h | Ayudante fontanero. (mano de obra) | 0.329 | 20.98 | 6.902 |
| mo038 | h | Oficial 1ª pintor. (mano de obra) | 0.053 | 22.13 | 1.173 |
| % | % | Costes directos complementarios | 2 % | 22.172 | 0.443 |
|  |  | Costes directos |  |  | 22.615 |

Residuos:
- colocación: mt08tan010dd; factor de residuo 0.035
- colocación: mt27pfi030 Imprimación antioxidante con poliuretano; factor de residuo 0.03
- colocación: mt27ess010e Esmalte sintético, color rojo RAL 3000, para aplicar sobre superficies metálicas, aspecto brillante; factor de residuo 0.0275

## Recursos

**mt08tan010dd** m Tubo de acero negro
Datos técnicos: Coste energético 25.475 MJ; Emisión de CO2 1.223 kg; Código LER 17 04 05; Masa del elemento 2.41 kg; Volumen 0.001148 m3
Residuos:
- embalaje: re170201 Madera. (componente de residuo); rendimiento 0.011 kg; Código LER 17 02 01; Masa del elemento 1 kg; Volumen 0.000909 m3
- embalaje: re170203 Plástico. (componente de residuo); rendimiento 0.003 kg; Código LER 17 02 03; Masa del elemento 1 kg; Volumen 0.001667 m3

**mt27pfi030** kg Imprimación antioxidante con poliuretano
Datos técnicos: Coste energético 144.471 MJ; Emisión de CO2 7.014 kg; Código LER 17 09 04; Masa del elemento 1 kg; Volumen 0.000667 m3
Residuos:
- embalaje: re170203 Plástico; rendimiento 0.003 kg

**mt27ess010e** kg Esmalte sintético, color rojo RAL 3000, para aplicar sobre superficies metálicas, aspecto brillante
Datos técnicos: Coste energético 44.926 MJ; Emisión de CO2 2.371 kg; Código LER 08 01 11; Masa del elemento 1 kg; Volumen 0.001111 m3
Residuos:
- embalaje: re150104 Envases metálicos. (componente de residuo); rendimiento 0.08 kg; Código LER 15 01 04; Masa del elemento 1 kg; Volumen 0.001667 m3
