# Rociador decorativo

- Propiedad del archivo: CYPE Ingenieros S.A.
- Formato: FIEBDC-3/2016
- Programa: Generador de precios de la construcción. CYPE Ingenieros, S.A.
- Fecha: 23/10/2024
- Divisa: EUR
- Costes indirectos: 3 %
- IVA: 21 %

## I Instalaciones

### IO Contra incendios

#### IOT Sistemas de extinción fijos

**IOT034** Ud Rociador decorativo.
Rociador automático colgante oculto, respuesta normal con ampolla fusible de vidrio frágil de 5 mm de diámetro y disolución alcohólica de color rojo, rotura a 68°C, de 1/2" DN 15 mm de diámetro de rosca, coeficiente de descarga K de 80 (métrico), presión de trabajo 12 bar, color bronce y tapa plana, acabado lacado color blanco. Instalación empotrada. Incluso accesorios y piezas especiales para conexión a la red de distribución de agua.
Criterio de valoración económica: El precio no incluye las ayudas de albañilería para instalaciones.
Incluye: Replanteo. Montaje, conexionado y comprobación de su correcto funcionamiento.
Criterio de medición de proyecto: Número de unidades previstas, según documentación gráfica de Proyecto.
Criterio de medición de obra: Se medirá el número de unidades realmente ejecutadas según especificaciones de Proyecto.

| Código | Ud | Descripción | Rendimiento | Precio | Importe |
|---|---|---|---|---|---|
| mt41roc020b | Ud | Rociador automático colgante oculto, respuesta normal con ampolla fusible de vidrio frágil de 5 mm de diámetro y disolución alcohólica de color rojo, rotura a 68°C, de 1/2" DN 15 mm de diámetro de rosca, coeficiente de descarga K de 80 (métrico), presión de trabajo 12 bar, color bronce y tapa plana, acabado lacado color blanco, según UNE-EN 12259-1. (material) | 1 | 19.37 | 19.370 |
| mt41roc500 | Ud | Accesorios y piezas especiales para conexión de rociador a red de distribución de agua. (material) | 1 | 2.71 | 2.710 |
| mo008 | h | Oficial 1ª fontanero. (mano de obra) | 0.268 | 22.74 | 6.094 |
| mo107 | h | Ayudante fontanero. (mano de obra) | 0.268 | 20.98 | 5.623 |
| % | % | Costes directos complementarios | 2 % | 33.797 | 0.676 |
|  |  | Costes directos |  |  | 34.473 |
