# Desvío provisional de las instalaciones

- Propiedad del archivo: CYPE Ingenieros S.A.
- Formato: FIEBDC-3/2016
- Programa: Generador de precios de la construcción. CYPE Ingenieros, S.A.
- Fecha: 24/01/2025
- Divisa: EUR
- Costes indirectos: 3 %
- IVA: 21 %

## I Instalaciones

### IR Reparaciones

#### IRN Neutralizaciones y desvíos

**IRN020** m² Desvío provisional de las instalaciones.
Repercusión por m² de superficie rehabilitada de obra, de los trabajos de desvío de la infraestructura común de telecomunicaciones (ICT) formada por: acometida, canalizaciones y registro de enlace, recintos, canalizaciones y registros principales y secundarios, registros de terminación de red, canalización interior de usuario, registros de paso y registros de toma, en edificio plurifamiliar, con un grado de complejidad medio, manteniendo el servicio de esta instalación durante el período de tiempo que duren los trabajos.
Criterio de valoración económica: El precio incluye la reposición de la instalación en su trazado inicial una vez finalizados los trabajos.
Incluye: Desvío de la instalación. Reposición de la instalación en su trazado inicial.
Criterio de medición de proyecto: Superficie construida, medida según documentación gráfica de Proyecto.
Criterio de medición de obra: Se medirá la superficie realmente ejecutada según especificaciones de Proyecto.

| Código | Ud | Descripción | Rendimiento | Precio | Importe |
|---|---|---|---|---|---|
| mo001 | h | Oficial 1ª instalador de telecomunicaciones. (mano de obra) | 0.014 | 23.74 | 0.332 |
| mo056 | h | Ayudante instalador de telecomunicaciones. (mano de obra) | 0.035 | 21.9 | 0.767 |
| % | % | Costes directos complementarios | 2 % | 1.099 | 0.022 |
|  |  | Costes directos |  |  | 1.121 |
