# Válvula de aireación

- Propiedad del archivo: CYPE Ingenieros S.A.
- Formato: FIEBDC-3/2016
- Programa: Generador de precios de la construcción. CYPE Ingenieros, S.A.
- Fecha: 23/10/2024
- Divisa: EUR
- Costes indirectos: 3 %
- IVA: 21 %

## I Instalaciones

### IS Evacuación de aguas

#### ISB Bajantes

**ISB043** Ud Válvula de aireación.
Válvula de ventilación de PVC, de 75 mm de diámetro, para tubería de ventilación primaria o secundaria, conectada al extremo superior de la bajante con unión pegada con adhesivo. Incluso líquido limpiador y adhesivo para tubos y accesorios de PVC.
Incluye: Replanteo. Montaje y conexionado.
Criterio de medición de proyecto: Número de unidades previstas, según documentación gráfica de Proyecto.
Criterio de medición de obra: Se medirá el número de unidades realmente ejecutadas según especificaciones de Proyecto.

| Código | Ud | Descripción | Rendimiento | Precio | Importe |
|---|---|---|---|---|---|
| mt36vpq010a | Ud | Válvula de ventilación de PVC, de 75 mm de diámetro, para tubería de ventilación primaria o secundaria. (material) | 1 | 63.78 | 63.780 |
| mt36tiq012a | l | Líquido limpiador para pegado mediante adhesivo de tubos y accesorios de PVC. (material) | 0.007 | 36.66 | 0.257 |
| mt36tiq013a | kg | Adhesivo para tubos y accesorios de PVC. (material) | 0.004 | 46.72 | 0.187 |
| mo008 | h | Oficial 1ª fontanero. (mano de obra) | 0.217 | 22.74 | 4.935 |
| mo107 | h | Ayudante fontanero. (mano de obra) | 0.217 | 20.98 | 4.553 |
| % | % | Costes directos complementarios | 2 % | 73.712 | 1.474 |
|  |  | Costes directos |  |  | 75.186 |

Residuos:
- colocación: mt36vpq010a Válvula de ventilación de PVC, de 75 mm de diámetro, para tubería de ventilación primaria o secundaria; factor de residuo 0.0196744
- colocación: mt36tiq012a Líquido limpiador para pegado mediante adhesivo de tubos y accesorios de PVC; factor de residuo 0.0275

## Recursos

**mt36vpq010a** Ud Válvula de ventilación de PVC, de 75 mm de diámetro, para tubería de ventilación primaria o secundaria
Datos técnicos: Coste energético 41.680 MJ; Emisión de CO2 2.102 kg; Código LER 17 02 03; Masa del elemento 0.43 kg; Volumen 0.000717 m3
Residuos:
- embalaje: re150101 Envases de papel y cartón. (componente de residuo); rendimiento 0.04 kg; Código LER 15 01 01; Masa del elemento 1 kg; Volumen 0.001333 m3

**mt36tiq012a** l Líquido limpiador para pegado mediante adhesivo de tubos y accesorios de PVC
Datos técnicos: Coste energético 3.819 MJ; Emisión de CO2 0.202 kg; Código LER 20 01 30; Masa del elemento 1 kg; Volumen 0.001 m3
Residuos:
- embalaje: re170203 Plástico. (componente de residuo); rendimiento 0.032 kg; Código LER 17 02 03; Masa del elemento 1 kg; Volumen 0.001667 m3
