# Sistema de detección de monóxido de carbono

- Propiedad del archivo: CYPE Ingenieros S.A.
- Formato: FIEBDC-3/2016
- Programa: Generador de precios de la construcción. CYPE Ingenieros, S.A.
- Fecha: 23/10/2024
- Divisa: EUR
- Costes indirectos: 3 %
- IVA: 21 %

## I Instalaciones

### IV Ventilación

#### IVG Ventilación mecánica para garajes

**IVG050** Ud Sistema de detección de monóxido de carbono.
Sistema de detección automática de monóxido de carbono (CO), formado por central con una capacidad máxima de 1 zona de detección, detector de monóxido de carbono, y canalización con tubo de protección colocado superficialmente de PVC rígido, blindado. Incluso cableado con conductores de cobre y cuantos accesorios sean necesarios para su correcta instalación.
Incluye: Replanteo de la canalización eléctrica y elementos que componen la instalación. Tendido y fijación del tubo de protección del cableado. Tendido de cables. Montaje y conexionado de detectores y central. Comprobación de su correcto funcionamiento.
Criterio de medición de proyecto: Número de unidades previstas, según documentación gráfica de Proyecto.
Criterio de medición de obra: Se medirá el número de unidades realmente ejecutadas según especificaciones de Proyecto.

| Código | Ud | Descripción | Rendimiento | Precio | Importe |
|---|---|---|---|---|---|
| mt35aia220a | m | Tubo rígido de PVC, enchufable, curvable en caliente, de color gris RAL 7035, de 16 mm de diámetro nominal, para canalización fija en superficie. Resistencia a la compresión 1250 N, resistencia al impacto 6 julios, temperatura de trabajo -15°C hasta 90°C, con grado de protección IP44 según UNE 20324, propiedades eléctricas: aislante, no propagador de la llama. Según UNE-EN 61386-1 y UNE-EN 61386-22. Incluso abrazaderas, elementos de sujeción y accesorios (curvas, manguitos, tes, codos y curvas flexibles). (material) | 20 | 2.51 | 50.200 |
| mt35cun040aa | m | Cable unipolar H07V-K, siendo su tensión asignada de 450/750 V, reacción al fuego clase Eca según UNE-EN 50575, con conductor multifilar de cobre clase 5 (-K) de 1,5 mm² de sección, con aislamiento de PVC (V). Según UNE 21031-3. (material) | 55 | 0.4 | 22.000 |
| mt41pig310 | Ud | Detector de monóxido de carbono, formado por un elemento sensible a las partículas de monóxido de carbono con tecnología por semiconductor, para alimentación de 13 a 28 Vcc, con led de activación e indicador de alarma y base intercambiable, según UNE 23300. (material) | 1 | 77.2 | 77.200 |
| mt41pig300a | Ud | Central de detección automática de monóxido de carbono, microprocesada de 1 zona de detección, con caja y puerta metálica con cerradura, con módulo de alimentación, rectificador de corriente, panel de control con display retroiluminado para indicar la concentración del gas en partes por millón, ajustar los niveles de ventilación, alarma y sensibilidad de detección, aviso e indicación de avería, según UNE 23300. (material) | 1 | 430.92 | 430.920 |
| mt41www020 | Ud | Material auxiliar para instalaciones de detección y alarma. (material) | 1 | 1.58 | 1.580 |
| mo006 | h | Oficial 1ª instalador de redes y equipos de detección y seguridad. (mano de obra) | 3.457 | 22.74 | 78.612 |
| mo105 | h | Ayudante instalador de redes y equipos de detección y seguridad. (mano de obra) | 3.457 | 20.98 | 72.528 |
| % | % | Costes directos complementarios | 2 % | 733.040 | 14.661 |
|  |  | Costes directos |  |  | 747.701 |

Residuos:
- colocación: mt35aia220a; factor de residuo 0.0275
- colocación: mt35cun040aa; factor de residuo 0.0165

## Recursos

**mt35aia220a** m Tubo rígido de PVC
Datos técnicos: Coste energético 13.176 MJ; Emisión de CO2 0.654 kg; Código LER 17 02 03; Masa del elemento 0.136 kg; Volumen 0.000227 m3

**mt35cun040aa** m Cable unipolar H07V-K
Datos técnicos: Coste energético 0.772 MJ; Emisión de CO2 0.069 kg; Código LER 17 04 11; Masa del elemento 0.02 kg; Volumen 0.000013 m3
Residuos:
- embalaje: re150101 Envases de papel y cartón. (componente de residuo); rendimiento 0.065 kg; Código LER 15 01 01; Masa del elemento 1 kg; Volumen 0.001333 m3

**mt41pig310** Ud Detector de monóxido de carbono
Datos técnicos: Coste energético 21.621 MJ; Emisión de CO2 1.166 kg
Residuos:
- embalaje: re150101 Envases de papel y cartón; rendimiento 0.035 kg

**mt41pig300a** Ud Central de detección automática de monóxido de carbono
Datos técnicos: Coste energético 27.209 MJ; Emisión de CO2 2.609 kg
Residuos:
- embalaje: re150101 Envases de papel y cartón; rendimiento 1.786 kg
