# Soporte para tubo de acero

- Propiedad del archivo: CYPE Ingenieros S.A.
- Formato: FIEBDC-3/2016
- Programa: Generador de precios de la construcción. CYPE Ingenieros, S.A.
- Fecha: 11/06/2024
- Divisa: EUR
- Costes indirectos: 3 %
- IVA: 21 %

## I Instalaciones

### IW Soportes, tubos y accesorios para fluidos

#### IWA De acero

**IWA200** Ud Soporte para tubo de acero.
Soporte para tubo de acero de 3/8" DN 10 mm formado por anclaje mecánico de expansión, hembra, de acero cincado, M8x30; 0,25 m de varilla roscada de acero galvanizado calidad 4.8 y abrazadera metálica tipo pera.
Incluye: Replanteo. Ejecución de la perforación. Limpieza del polvo resultante. Introducción del anclaje. Golpeo en la base del cono interior con el útil de colocación. Limpieza de los restos sobrantes. Colocación de la varilla roscada. Colocación de la abrazadera.
Criterio de medición de proyecto: Número de unidades previstas, según documentación gráfica de Proyecto.
Criterio de medición de obra: Se medirá el número de unidades realmente ejecutadas según especificaciones de Proyecto.

| Código | Ud | Descripción | Rendimiento | Precio | Importe |
|---|---|---|---|---|---|
| mt26wur270ba | Ud | Anclaje mecánico de expansión, hembra, de acero cincado, M8x30, de 10 mm de diámetro y 30 mm de longitud, compuesto por casquillo de expansión con cono interior, para fijación sobre elementos de hormigón, no fisurados. (material) | 1 | 0.86 | 0.860 |
| mt26aaa210b | Ud | Varilla roscada M8 de acero galvanizado calidad 4.8, de 1000 mm de longitud, según DIN 976-1. (material) | 0.25 | 0.82 | 0.205 |
| mt41www200a | Ud | Abrazadera metálica tipo pera, para tubo de 3/8" DN 10 mm, con tuerca M8, con certificados FM y UL para instalaciones contra incendios. (material) | 1 | 0.85 | 0.850 |
| mo008 | h | Oficial 1ª fontanero. (mano de obra) | 0.105 | 22.74 | 2.388 |
| mo107 | h | Ayudante fontanero. (mano de obra) | 0.105 | 20.98 | 2.203 |
| % | % | Costes directos complementarios | 2 % | 6.506 | 0.130 |
|  |  | Costes directos |  |  | 6.636 |

Residuos:
- colocación: mt26wur270ba; factor de residuo 0.02
- colocación: mt41www200a; factor de residuo 0.0188

## Recursos

**mt26wur270ba** Ud Anclaje mecánico de expansión
Datos técnicos: Coste energético 2.717 MJ; Emisión de CO2 0.136 kg; Código LER 17 04 05; Masa del elemento 0.03 kg; Volumen 0.000014 m3
Residuos:
- embalaje: re170203 Plástico. (componente de residuo); rendimiento 0.025 kg; Código LER 17 02 03; Masa del elemento 1 kg; Volumen 0.001667 m3

**mt41www200a** Ud Abrazadera metálica tipo pera
Datos técnicos: Coste energético 4.932 MJ; Emisión de CO2 0.376 kg; Código LER 17 04 05; Masa del elemento 0.1 kg; Volumen 0.000048 m3
Residuos:
- embalaje: re170203 Plástico; rendimiento 0.025 kg
