# Block de puerta interior abatible, de madera, de hoja lisa

- Propiedad del archivo: CYPE Ingenieros S.A.
- Formato: FIEBDC-3/2016
- Programa: Generador de precios de la construcción. CYPE Ingenieros, S.A.
- Fecha: 26/06/2025
- Divisa: EUR
- Costes indirectos: 3 %
- IVA: 21 %

## L Carpintería, cerrajería, vidrios y protecciones solares

### LP Puertas interiores

#### LPM De madera

**LPM100** Ud Block de puerta interior abatible, de madera, de hoja lisa.
Block de puerta interior abatible ciega compuesto por una hoja lisa, con bastidor de madera, de 22 mm de espesor, alma de tablero aglomerado de alta densidad, con rechapado de haya vaporizada de 0,6 mm de espesor; ensamblaje y barnizado en taller, de 203x72,5x3,5 cm, tornillos, pernios de latón y cerradura de embutir; galces de MDF con rechapado de haya vaporizada, de 3 mm de espesor y tapajuntas de MDF con rechapado de haya vaporizada de 70x12 mm, en ambas caras. Colocación sin precerco sobre tabique de entramado autoportante. Incluso manivela sobre escudo largo de latón, color negro, acabado brillante, serie básica y aireador de paso divisible, telescópico, sección 143 cm³, caudal nominal 17,8 l/s.
Incluye: Presentación de la puerta. Colocación de la puerta. Ajuste final. Relleno perimetral con espuma de poliuretano. Colocación de los herrajes de cierre. Colocación de tapajuntas. Realización de pruebas de servicio.
Criterio de medición de proyecto: Número de unidades previstas, según documentación gráfica de Proyecto.
Criterio de medición de obra: Se medirá el número de unidades realmente ejecutadas según especificaciones de Proyecto.

| Código | Ud | Descripción | Rendimiento | Precio | Importe |
|---|---|---|---|---|---|
| mt22pxh100ac | Ud | Block de puerta interior abatible ciega compuesto por una hoja lisa, con bastidor de madera, de 22 mm de espesor, alma de tablero aglomerado de alta densidad, con rechapado de haya vaporizada de 0,6 mm de espesor; ensamblaje y barnizado en taller, de 203x72,5x3,5 cm, tornillos, pernios de latón y cerradura de embutir; galces de MDF con rechapado de haya vaporizada, de 3 mm de espesor y tapajuntas de MDF con rechapado de haya vaporizada de 70x12 mm, en ambas caras. Según UNE 56803. (material) | 1 | 313.2 | 313.200 |
| mt23ppb200 | Ud | Cerradura de embutir, frente, accesorios y tornillos de atado, para puerta de paso interior, según UNE-EN 12209. (material) | 1 | 12.42 | 12.420 |
| mt23hbl010aa | Ud | Juego de manivela y escudo largo de latón, color negro, acabado brillante, serie básica, para puerta interior. (material) | 1 | 8.94 | 8.940 |
| mt42sva245a | Ud | Aireador de paso divisible, telescópico, compuesto por un elemento central de material fonoabsorbente de 60x20 mm de sección y 825 mm de longitud, con dos perfiles superiores telescópicos de PVC, sección 143 cm³, caudal nominal 17,8 l/s y aislamiento acústico de 29 dBA, según UNE-EN ISO 717-1. (material) | 1 | 34 | 34.000 |
| mo017 | h | Oficial 1ª carpintero. (mano de obra) | 1.076 | 23.44 | 25.221 |
| mo058 | h | Ayudante carpintero. (mano de obra) | 0.538 | 22.08 | 11.879 |
| % | % | Costes directos complementarios | 2 % | 405.660 | 8.113 |
|  |  | Costes directos |  |  | 413.773 |

Residuos:
- colocación: mt22pxh100ac; factor de residuo 0.00241355

## Recursos

**mt22pxh100ac** Ud Block de puerta interior abatible ciega compuesto por una hoja lisa
Datos técnicos: Coste energético 1331.576 MJ; Emisión de CO2 31.035 kg; Código LER 17 02 01; Masa del elemento 32.7398 kg; Volumen 0.029763 m3
Residuos:
- embalaje: re150101 Envases de papel y cartón. (componente de residuo); rendimiento 0.264 kg; Código LER 15 01 01; Masa del elemento 1 kg; Volumen 0.001333 m3
- embalaje: re170203 Plástico. (componente de residuo); rendimiento 0.137 kg; Código LER 17 02 03; Masa del elemento 1 kg; Volumen 0.001667 m3
- embalaje: re170604 Materiales de aislamiento distintos de los especificados en los códigos 17 06 01 y 17 06 03. (componente de residuo); rendimiento 0.014 kg; Código LER 17 06 04; Masa del elemento 1 kg; Volumen 0.001667 m3

**mt23hbl010aa** Ud Juego de manivela y escudo largo de latón, color negro, acabado brillante, serie básica, para puerta interior
Datos técnicos: Coste energético 19.366 MJ; Emisión de CO2 1.359 kg
Residuos:
- embalaje: re150101 Envases de papel y cartón; rendimiento 0.072 kg

**mt42sva245a** Ud Aireador de paso divisible
Datos técnicos: Coste energético 4.477 MJ; Emisión de CO2 0.298 kg
Residuos:
- embalaje: re150101 Envases de papel y cartón; rendimiento 0.091 kg
- embalaje: re170203 Plástico; rendimiento 0.046 kg
