# Aislamiento acústico a ruido aéreo bajo forjado, con paneles multicapa

- Propiedad del archivo: CYPE Ingenieros S.A.
- Formato: FIEBDC-3/2016
- Programa: Generador de precios de la construcción. CYPE Ingenieros, S.A.
- Fecha: 06/06/2025
- Divisa: EUR
- Costes indirectos: 3 %
- IVA: 21 %

## N Aislamientos e impermeabilizaciones

### NB Aislamientos acústicos

#### NBD Forjados

**NBD020** m² Aislamiento acústico a ruido aéreo bajo forjado, con paneles multicapa.
Aislamiento acústico a ruido aéreo bajo forjado, con complejo multicapa Sonodan Plus Autoadhesivo, "DANOSA", de 40 mm de espesor, 10 kg/m² de masa superficial, compuesto de dos paneles independientes: un panel de lana mineral de 30 mm de espesor revestido con una lámina bituminosa autoadhesiva y un panel formado por una lámina de polietileno reticulado adherida térmicamente a una lámina bituminosa autoadhesiva. Colocación en obra: a tope y con fijaciones mecánicas.
Incluye: Limpieza y preparación de la superficie soporte. Replanteo y corte del aislamiento. Colocación del aislamiento. Fijación del aislamiento.
Criterio de medición de proyecto: Superficie medida según documentación gráfica de Proyecto.
Criterio de medición de obra: Se medirá la superficie realmente ejecutada según especificaciones de Proyecto.

| Código | Ud | Descripción | Rendimiento | Precio | Importe |
|---|---|---|---|---|---|
| mt16ptd030gh | m² | Complejo multicapa Sonodan Plus Autoadhesivo, "DANOSA", de 40 mm de espesor, 10 kg/m² de masa superficial, compuesto de dos paneles independientes: un panel de lana mineral de 30 mm de espesor revestido con una lámina bituminosa autoadhesiva y un panel formado por una lámina de polietileno reticulado adherida térmicamente a una lámina bituminosa autoadhesiva, resistencia térmica 0,58 m²K/W, Euroclase F de reacción al fuego según UNE-EN 13501-1; con 65,5 dB de índice global de reducción acústica, Rw. (material) | 1.05 | 40.16 | 42.168 |
| mt16afd020b | Ud | Taco de expansión y clavo de polipropileno con espiga de poliestireno de alta resistencia "DANOSA", de 70 mm de longitud, con aro de estanqueidad, para fijación mecánica de paneles aislantes. (material) | 4 | 0.36 | 1.440 |
| mo054 | h | Oficial 1ª montador de aislamientos. (mano de obra) | 0.131 | 23.74 | 3.110 |
| mo101 | h | Ayudante montador de aislamientos. (mano de obra) | 0.131 | 21.94 | 2.874 |
| % | % | Costes directos complementarios | 2 % | 49.592 | 0.992 |
|  |  | Costes directos |  |  | 50.584 |

Residuos:
- colocación: mt16ptd030gh; factor de residuo 0.035

## Recursos

**mt16ptd030gh** m² Complejo multicapa Sonodan Plus Autoadhesivo
Datos técnicos: Coste energético 779.307 MJ; Emisión de CO2 24.137 kg; Código LER 17 09 04; Masa del elemento 10 kg; Volumen 0.006667 m3
Residuos:
- embalaje: re170203 Plástico. (componente de residuo); rendimiento 0.07 kg; Código LER 17 02 03; Masa del elemento 1 kg; Volumen 0.001667 m3

**mt16afd020b** Ud Taco de expansión y clavo de polipropileno con espiga de poliestireno de alta resistencia "DANOSA"
Datos técnicos: Coste energético 0.225 MJ; Emisión de CO2 0.067 kg
Residuos:
- embalaje: re150101 Envases de papel y cartón. (componente de residuo); rendimiento 0.072 kg; Código LER 15 01 01; Masa del elemento 1 kg; Volumen 0.001333 m3
