# Sellado estanco de paso de cables o tubos con masilla y geotextil, en paramento de madera

- Propiedad del archivo: CYPE Ingenieros S.A.
- Formato: FIEBDC-3/2016
- Programa: Generador de precios de la construcción. CYPE Ingenieros, S.A.
- Fecha: 23/10/2024
- Divisa: EUR
- Costes indirectos: 3 %
- IVA: 21 %

## N Aislamientos e impermeabilizaciones

### NE Estanqueidad

#### NEI Instalaciones

**NEI025** Ud Sellado estanco de paso de cables o tubos con masilla y geotextil, en paramento de madera.
Sellado estanco de paso de cables o tubos, de 200 mm de diámetro, con geotextil no tejido de polipropileno, embebido entre dos capas de masilla selladora, a base de copolímeros acrílicos, color verde, resistente al agua, aplicados sobre el cable o el tubo y el paramento de madera.
Incluye: Limpieza y preparación de la superficie. Aplicación de la masilla. Colocación del geotextil. Aplicación de la masilla.
Criterio de medición de proyecto: Número de unidades previstas, según documentación gráfica de Proyecto.
Criterio de medición de obra: Se medirá el número de unidades realmente ejecutadas según especificaciones de Proyecto.

| Código | Ud | Descripción | Rendimiento | Precio | Importe |
|---|---|---|---|---|---|
| mt15sbi110a | Ud | Cartucho de masilla selladora, a base de copolímeros acrílicos, impermeable. (material) | 0.718 | 15.47 | 11.107 |
| mt15sbi120a | m² | Geotextil no tejido de polipropileno. (material) | 0.25 | 1.1 | 0.275 |
| mo101 | h | Ayudante montador de aislamientos. (mano de obra) | 0.011 | 21.02 | 0.231 |
| % | % | Costes directos complementarios | 2 % | 11.613 | 0.232 |
|  |  | Costes directos |  |  | 11.845 |

Residuos:
- colocación: mt15sbi110a Cartucho de masilla selladora, a base de copolímeros acrílicos, impermeable; factor de residuo 0.03
- colocación: mt15sbi120a Geotextil no tejido de polipropileno; factor de residuo 0.07

## Recursos

**mt15sbi110a** Ud Cartucho de masilla selladora, a base de copolímeros acrílicos, impermeable
Datos técnicos: Coste energético 53.618 MJ; Emisión de CO2 2.261 kg; Código LER 17 09 04; Masa del elemento 0.396 kg; Volumen 0.000264 m3
Residuos:
- embalaje: re170203 Plástico. (componente de residuo); rendimiento 0.2 kg; Código LER 17 02 03; Masa del elemento 1 kg; Volumen 0.001667 m3

**mt15sbi120a** m² Geotextil no tejido de polipropileno
Datos técnicos: Coste energético 17.659 MJ; Emisión de CO2 0.596 kg; Código LER 17 06 04; Masa del elemento 0.165 kg; Volumen 0.000275 m3
Residuos:
- embalaje: re170203 Plástico; rendimiento 0.024 kg
