# Freno de vapor, por el exterior de cubierta plana

- Propiedad del archivo: CYPE Ingenieros S.A.
- Formato: FIEBDC-3/2016
- Programa: Generador de precios de la construcción. CYPE Ingenieros, S.A.
- Fecha: 24/01/2025
- Divisa: EUR
- Costes indirectos: 3 %
- IVA: 21 %

## N Aislamientos e impermeabilizaciones

### NE Estanqueidad

#### NEU Cubiertas planas

**NEU040** m² Freno de vapor, por el exterior de cubierta plana.
Freno de vapor con estanqueidad al aire, impermeable al agua de lluvia, de polipropileno, con armadura Vapor 180 "ROTHOBLAAS", de 0,60 mm de espesor y 180 g/m², de 3 m de espesor de aire equivalente frente a la difusión de vapor de agua, según UNE-EN 1931, permeabilidad al aire 0,02 m³/h·m² a 50 Pa, Euroclase E de reacción al fuego, según UNE-EN 13501-1. Colocación en obra: con solapes, por el exterior de la cubierta plana. Incluso grapas L "ROTHOBLAAS" y cinta autoadhesiva Easy Band "ROTHOBLAAS" para sellado de juntas.
Incluye: Limpieza y preparación de la superficie. Corte y preparación. Fijación. Corte de la cinta de sellado. Colocación de la cinta de sellado.
Criterio de medición de proyecto: Superficie medida según documentación gráfica de Proyecto.
Criterio de medición de obra: Se medirá la superficie realmente ejecutada según especificaciones de Proyecto.

| Código | Ud | Descripción | Rendimiento | Precio | Importe |
|---|---|---|---|---|---|
| mt15pdr100Kya | m² | Freno de vapor con estanqueidad al aire, impermeable al agua de lluvia, de polipropileno, con armadura Vapor 180 "ROTHOBLAAS", de 0,6 mm de espesor y 180 g/m², de 3 m de espesor de aire equivalente frente a la difusión de vapor de agua, según UNE-EN 1931, permeabilidad al aire 0,02 m³/h·m² a 50 Pa, Euroclase E de reacción al fuego, según UNE-EN 13501-1, rango de temperatura de trabajo de -20 a 80°C, suministrado en rollos de 1,50x50 m, según UNE-EN 13984. (material) | 1.2 | 4.21 | 5.052 |
| mt15pdr300ta | Ud | Grapa L "ROTHOBLAAS", de acero galvanizado, de 8 mm de altura; para la fijación de láminas para el control del vapor. (material) | 5 | 0.02 | 0.100 |
| mt15pdr160h | m | Cinta autoadhesiva Easy Band "ROTHOBLAAS", de polietileno, con adhesivo acrílico sin disolventes, armadura de polietileno y película de separación de papel siliconado, de 0,28 mm de espesor y 60 mm de anchura, con resistencia a los rayos UV, rango de temperatura de trabajo de -40 a 100°C, para aplicar en interiores y exteriores, para la fijación y el sellado de láminas impermeabilizantes y para el control del vapor, suministrada en rollos de 25 m de longitud. (material) | 1.02 | 1.4 | 1.428 |
| mo054 | h | Oficial 1ª montador de aislamientos. (mano de obra) | 0.045 | 23.74 | 1.068 |
| mo101 | h | Ayudante montador de aislamientos. (mano de obra) | 0.023 | 21.94 | 0.505 |
| % | % | Costes directos complementarios | 2 % | 8.153 | 0.163 |
|  |  | Costes directos |  |  | 8.316 |

Residuos:
- colocación: mt15pdr100Kya; factor de residuo 0.035
- colocación: mt15pdr160h; factor de residuo 0.044

## Recursos

**mt15pdr100Kya** m² Freno de vapor con estanqueidad al aire
Datos técnicos: Coste energético 20.021 MJ; Emisión de CO2 0.687 kg; Código LER 17 06 04; Masa del elemento 0.18 kg; Volumen 0.0003 m3
Residuos:
- embalaje: re170203 Plástico. (componente de residuo); rendimiento 0.034 kg; Código LER 17 02 03; Masa del elemento 1 kg; Volumen 0.001667 m3

**mt15pdr300ta** Ud Grapa L "ROTHOBLAAS", de acero galvanizado, de 8 mm de altura; para la fijación de láminas para el control del vapor
Datos técnicos: Coste energético 0.713 MJ; Emisión de CO2 1.122 kg
Residuos:
- embalaje: re150101 Envases de papel y cartón. (componente de residuo); rendimiento 1.32 kg; Código LER 15 01 01; Masa del elemento 1 kg; Volumen 0.001333 m3

**mt15pdr160h** m Cinta autoadhesiva Easy Band "ROTHOBLAAS"
Datos técnicos: Coste energético 7.626 MJ; Emisión de CO2 0.003 kg; Código LER 17 02 03; Masa del elemento 0.016 kg; Volumen 0.000027 m3
Residuos:
- embalaje: re170201 Madera. (componente de residuo); rendimiento 0.04 kg; Código LER 17 02 01; Masa del elemento 1 kg; Volumen 0.000909 m3
