# Inyección en muros de mampostería o de fábrica de ladrillo cerámico macizo, para tratamiento de humedades por capilaridad

- Propiedad del archivo: CYPE Ingenieros S.A.
- Formato: FIEBDC-3/2016
- Programa: Generador de precios de la construcción. CYPE Ingenieros, S.A.
- Fecha: 26/06/2025
- Divisa: EUR
- Costes indirectos: 3 %
- IVA: 21 %

## N Aislamientos e impermeabilizaciones

### NH Tratamiento de humedades por capilaridad

#### NHI Barreras químicas

**NHI005** Ud Inyección en muros de mampostería o de fábrica de ladrillo cerámico macizo, para tratamiento de humedades por capilaridad.
Inyección de emulsión a base de silanos, previa realización de perforaciones horizontales en las juntas, en muros de mampostería o de fábrica de ladrillo cerámico macizo, para tratamiento de humedades por capilaridad.
Criterio de valoración económica: El precio no incluye la preparación de la superficie soporte ni la realización del revestimiento posterior.
Incluye: Replanteo de las perforaciones. Perforación. Limpieza del polvo resultante. Inyección hasta la saturación. Limpieza de los restos generados.
Criterio de medición de proyecto: Número de unidades previstas, según documentación gráfica de Proyecto.
Criterio de medición de obra: Se medirá el número de unidades realmente ejecutadas según especificaciones de Proyecto.

| Código | Ud | Descripción | Rendimiento | Precio | Importe |
|---|---|---|---|---|---|
| mt15dag001a | Ud | Cartucho de emulsión a base de silanos, de 300 ml, para aplicar con pistola, para tratamiento de humedades por capilaridad. (material) | 0.046 | 13.42 | 0.617 |
| mo032 | h | Oficial 1ª aplicador de productos impermeabilizantes. (mano de obra) | 0.162 | 23.1 | 3.742 |
| mo070 | h | Ayudante aplicador de productos impermeabilizantes. (mano de obra) | 0.216 | 21.94 | 4.739 |
| % | % | Costes directos complementarios | 2 % | 9.098 | 0.182 |
|  |  | Costes directos |  |  | 9.280 |
