# Acondicionamiento acústico en paramentos verticales, con paneles de MDF. Sistema "DECUSTIK"

- Propiedad del archivo: CYPE Ingenieros S.A.
- Formato: FIEBDC-3/2016
- Programa: Generador de precios de la construcción. CYPE Ingenieros, S.A.
- Fecha: 26/06/2025
- Divisa: EUR
- Costes indirectos: 3 %
- IVA: 21 %

## N Aislamientos e impermeabilizaciones

### NT Acondicionamiento acústico

#### NTP Paramentos verticales

**NTP031** m² Acondicionamiento acústico en paramentos verticales, con paneles de MDF. Sistema "DECUSTIK".
Acondicionamiento acústico en paramentos verticales, situado a una altura menor de 4 m, con paneles formados por listones de MDF de 31x35 mm de sección, PE018 "DECUSTIK", rechapado con chapa de madera de roble, acabado barnizado, con barniz ignífugo, de 2400x600 mm y 58 mm de espesor, de superficie ranurada, con la cara posterior con un velo acústico de 15 mm de espesor, color negro, con mecanizado lateral recto D+. Colocación en obra: con fijaciones mecánicas, sobre rastreles de MDF de 45x15x2400 mm. Incluso tornillos para la fijación de los rastreles a la superficie soporte.
Criterio de valoración económica: El precio no incluye el aislamiento a colocar entre los rastreles.
Incluye: Limpieza y preparación de la superficie soporte. Colocación del panel.
Criterio de medición de proyecto: Número de unidades previstas, según documentación gráfica de Proyecto.
Criterio de medición de obra: Se medirá el número de unidades realmente ejecutadas según especificaciones de Proyecto.

| Código | Ud | Descripción | Rendimiento | Precio | Importe |
|---|---|---|---|---|---|
| mt12pvc030d | m | Rastrel de MDF, de 45x15x2400 mm, para pared. (material) | 1.92 | 1.75 | 3.360 |
| mt07emr113ba | Ud | Tornillo autoperforante para madera, de 4 mm de diámetro y 30 mm de longitud, de acero galvanizado con revestimiento de cromo. (material) | 4 | 0.04 | 0.160 |
| mt12dec020a | m² | Panel formado por listones de MDF de 31x35 mm de sección, PE018 "DECUSTIK", rechapado con chapa de madera de roble, acabado barnizado, con barniz ignífugo, de 2400x600 mm y 58 mm de espesor, de superficie ranurada, con la cara posterior con un velo acústico de 15 mm de espesor, color negro, con mecanizado lateral recto D+, Euroclase B-s2, d0 de reacción al fuego según UNE-EN 13501-1. (material) | 1 | 220.47 | 220.470 |
| mt13blw131 | Ud | Tornillo para sujeción de elementos de madera. (material) | 0.8 | 0.11 | 0.088 |
| mo054 | h | Oficial 1ª montador de aislamientos. (mano de obra) | 0.328 | 23.74 | 7.787 |
| mo101 | h | Ayudante montador de aislamientos. (mano de obra) | 0.164 | 21.94 | 3.598 |
| % | % | Costes directos complementarios | 2 % | 235.463 | 4.709 |
|  |  | Costes directos |  |  | 240.172 |

Residuos:
- colocación: mt12pvc030d Rastrel de MDF, de 45x15x2400 mm, para pared; factor de residuo 0.0125
- colocación: mt07emr113ba; factor de residuo 0.00505263
- colocación: mt12dec020a; factor de residuo 0.0063
- colocación: mt13blw131 Tornillo para sujeción de elementos de madera; factor de residuo 0.005

## Recursos

**mt12pvc030d** m Rastrel de MDF, de 45x15x2400 mm, para pared
Datos técnicos: Coste energético 21.252 MJ; Emisión de CO2 0.557 kg; Código LER 17 02 01; Masa del elemento 0.41 kg; Volumen 0.000373 m3
Residuos:
- embalaje: re170203 Plástico. (componente de residuo); rendimiento 0.08 kg; Código LER 17 02 03; Masa del elemento 1 kg; Volumen 0.001667 m3

**mt07emr113ba** Ud Tornillo autoperforante para madera
Datos técnicos: Coste energético 0.239 MJ; Emisión de CO2 0.025 kg; Código LER 17 04 05; Masa del elemento 0.0095 kg; Volumen 0.000005 m3
Residuos:
- embalaje: re150101 Envases de papel y cartón. (componente de residuo); rendimiento 0.001 kg; Código LER 15 01 01; Masa del elemento 1 kg; Volumen 0.001333 m3

**mt12dec020a** m² Panel formado por listones de MDF de 31x35 mm de sección
Datos técnicos: Coste energético 454.435 MJ; Emisión de CO2 5.918 kg; Código LER 17 02 01; Masa del elemento 13.7 kg; Volumen 0.012455 m3
Residuos:
- embalaje: re170203 Plástico; rendimiento 0.034 kg

**mt13blw131** Ud Tornillo para sujeción de elementos de madera
Datos técnicos: Coste energético 0.190 MJ; Emisión de CO2 0.009 kg; Código LER 17 04 05; Masa del elemento 0.0134 kg; Volumen 0.000006 m3
Residuos:
- embalaje: re150101 Envases de papel y cartón; rendimiento 0.001 kg
