# Formación de pendientes con tabiques aligerados, en cubierta plana ventilada

- Propiedad del archivo: CYPE Ingenieros S.A.
- Formato: FIEBDC-3/2016
- Programa: Generador de precios de la construcción. CYPE Ingenieros, S.A.
- Fecha: 26/06/2025
- Divisa: EUR
- Costes indirectos: 3 %
- IVA: 21 %

## Q Cubiertas

### QA Planas transitables, no ventiladas

#### QAY Reparaciones

**QAY011** m² Formación de pendientes con tabiques aligerados, en cubierta plana ventilada.
Formación de pendientes en cubierta plana ventilada, con tablero cerámico hueco machihembrado de 100x30x4 cm con capa de regularización de mortero de cemento, industrial, M-5, de 3 cm de espesor, acabado fratasado apoyado sobre tabiques aligerados de ladrillo cerámico hueco de 24x11,5x9 cm, recibido con mortero de cemento, industrial, M-5, dispuestos cada 100 cm y con 30 cm de altura media, rematados superiormente con maestras de mortero de cemento, industrial, M-5. Incluso limpieza y preparación de la superficie soporte, replanteo de las pendientes y trazado de limatesas, limahoyas y juntas, formación de maestras, relleno de juntas con poliestireno expandido de 2 cm de espesor, ejecución de los tabiques aligerados y remate con maestra superior y cinta de papel.
Incluye: Limpieza y preparación de la superficie soporte. Replanteo de las pendientes y trazado de limatesas, limahoyas y juntas. Formación de pendientes mediante encintado de limatesas, limahoyas y juntas con maestras de ladrillo. Relleno de juntas con poliestireno expandido. Ejecución de los tabiques aligerados. Maestreado del remate de los tabiques aligerados para recibir el tablero. Colocación de las cintas de papel sobre los tabiques aligerados. Ejecución del tablero cerámico machihembrado sobre los tabiques aligerados. Vertido, extendido y regleado de la capa de mortero de regularización.
Criterio de medición de proyecto: Superficie de la cubierta medida en proyección horizontal, según documentación gráfica de Proyecto, desde las caras interiores de los antepechos o petos perimetrales que la limitan.
Criterio de medición de obra: Se medirá, en proyección horizontal, la superficie de cubierta realmente ejecutada según especificaciones de Proyecto, desde las caras interiores de los antepechos o petos perimetrales que la limitan.

| Código | Ud | Descripción | Rendimiento | Precio | Importe |
|---|---|---|---|---|---|
| mt04lvc010c | Ud | Ladrillo cerámico hueco doble, para revestir, 24x11,5x9 cm, para uso en fábrica protegida (pieza P), densidad 780 kg/m³, según UNE-EN 771-1. (material) | 10 | 0.29 | 2.900 |
| mt08aaa010a | m³ | Agua. (material) | 0.012 | 1.5 | 0.018 |
| mt09mif010ca | t | Mortero industrial para albañilería, de cemento, color gris, categoría M-5 (resistencia a compresión 5 N/mm²), suministrado en sacos, según UNE-EN 998-2. (material) | 0.065 | 53.48 | 3.476 |
| mt16pea020b | m² | Panel rígido de poliestireno expandido, según UNE-EN 13163, mecanizado lateral recto, de 20 mm de espesor, resistencia térmica 0,55 m²K/W, conductividad térmica 0,036 W/(mK), para junta de dilatación. (material) | 0.01 | 1.34 | 0.013 |
| mt13blw200 | m² | Papel kraft. (material) | 0.099 | 0.21 | 0.021 |
| mt04lvg020e | Ud | Tablero cerámico hueco machihembrado, para revestir, 100x30x3,5 cm, con las testas rectas, según UNE 67041. (material) | 3.5 | 1.68 | 5.880 |
| mo020 | h | Oficial 1ª construcción. (mano de obra) | 0.722 | 23.1 | 16.678 |
| mo113 | h | Peón ordinario construcción. (mano de obra) | 0.91 | 21.69 | 19.738 |
| % | % | Costes directos complementarios | 2 % | 48.724 | 0.974 |
|  |  | Costes directos |  |  | 49.698 |

Residuos:
- colocación: mt04lvc010c; factor de residuo 0.04494
- colocación: mt09mif010ca; factor de residuo 0.0189
- colocación: mt16pea020b; factor de residuo 0.048
- colocación: mt13blw200 Papel kraft; factor de residuo 0.044
- colocación: mt04lvg020e Tablero cerámico hueco machihembrado, para revestir, 100x30x3,5 cm, con las testas rectas, según UNE 67041; factor de residuo 0.0196

## Recursos

**mt04lvc010c** Ud Ladrillo cerámico hueco doble
Datos técnicos: Coste energético 7.025 MJ; Emisión de CO2 0.442 kg; Código LER 17 01 02; Masa del elemento 1.9 kg; Volumen 0.00152 m3
Residuos:
- embalaje: re170201 Madera. (componente de residuo); rendimiento 0.01 kg; Código LER 17 02 01; Masa del elemento 1 kg; Volumen 0.000909 m3
- embalaje: re170203 Plástico. (componente de residuo); rendimiento 0.001 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt16pea020b** m² Panel rígido de poliestireno expandido
Datos técnicos: Coste energético 57.501 MJ; Emisión de CO2 1.999 kg; Código LER 17 06 04; Masa del elemento 0.6 kg; Volumen 0.001 m3
Residuos:
- embalaje: re170203 Plástico; rendimiento 0.024 kg

**mt13blw200** m² Papel kraft
Datos técnicos: Coste energético 0.024 MJ; Emisión de CO2 0.037 kg; Código LER 20 01 01; Masa del elemento 0.044 kg; Volumen 0.000059 m3

**mt04lvg020e** Ud Tablero cerámico hueco machihembrado, para revestir, 100x30x3,5 cm, con las testas rectas, según UNE 67041
Datos técnicos: Coste energético 27.737 MJ; Emisión de CO2 1.668 kg; Código LER 17 01 03; Masa del elemento 8 kg; Volumen 0.0064 m3
Residuos:
- embalaje: re170201 Madera; rendimiento 0.017 kg
- embalaje: re170203 Plástico; rendimiento 0.004 kg
