# Cobertura de placas de policarbonato celular "ACH"

- Propiedad del archivo: CYPE Ingenieros S.A.
- Formato: FIEBDC-3/2016
- Programa: Generador de precios de la construcción. CYPE Ingenieros, S.A.
- Fecha: 11/06/2024
- Divisa: EUR
- Costes indirectos: 3 %
- IVA: 21 %

## Q Cubiertas

### QU Componentes de cubiertas inclinadas y curvas

#### QUP De placas de policarbonato

**QUP025** m² Cobertura de placas de policarbonato celular "ACH".
Cobertura de placas translúcidas planas de policarbonato celular, ACH 10/600 "ACH", de 12 mm de espesor, colocadas a presión, en cubierta inclinada, con una pendiente mayor del 5%. Incluso accesorios de fijación de las placas.
Criterio de valoración económica: El precio no incluye la superficie soporte ni la resolución de puntos singulares.
Incluye: Replanteo de las placas por faldón. Colocación de las piezas para apoyo de las placas. Corte, preparación y colocación a presión de las placas.
Criterio de medición de proyecto: Superficie medida en verdadera magnitud, según documentación gráfica de Proyecto.
Criterio de medición de obra: Se medirá, en verdadera magnitud, la superficie realmente ejecutada según especificaciones de Proyecto.

| Código | Ud | Descripción | Rendimiento | Precio | Importe |
|---|---|---|---|---|---|
| mt13lpa010b | m² | Placa translúcida plana de policarbonato celular, ACH 10/600 "ACH", de 12 mm de espesor y 600 mm de anchura, conductividad térmica 2,2 W/(mK), Euroclase B-s1, d0 de reacción al fuego, según UNE-EN 13501-1, proporcionando un aislamiento acústico de 19 dB y con tratamiento a los rayos UV en su cara exterior. (material) | 1 | 39.4 | 39.400 |
| mt13lpa110d | Ud | Kit de accesorios de fijación "ACH", para placas de policarbonato celular, en cubiertas inclinadas. (material) | 0.2 | 30 | 6.000 |
| mo051 | h | Oficial 1ª montador de cerramientos industriales. (mano de obra) | 0.12 | 22.74 | 2.729 |
| mo098 | h | Ayudante montador de cerramientos industriales. (mano de obra) | 0.12 | 21.02 | 2.522 |
| % | % | Costes directos complementarios | 2 % | 50.651 | 1.013 |
|  |  | Costes directos |  |  | 51.664 |
