# Cubierta inclinada, ajardinada extensiva. Sistema Cubierta Inclinada hasta 35° "ZINCO"

- Propiedad del archivo: CYPE Ingenieros S.A.
- Formato: FIEBDC-3/2016
- Programa: Generador de precios de la construcción. CYPE Ingenieros, S.A.
- Fecha: 23/10/2024
- Divisa: EUR
- Costes indirectos: 3 %
- IVA: 21 %

## Q Cubiertas

### QV Sistemas de cubiertas verdes

#### QVE Extensivas

**QVE022** m² Cubierta inclinada, ajardinada extensiva. Sistema Cubierta Inclinada hasta 35° "ZINCO".
Cubierta inclinada, ajardinada extensiva (ecológica), sistema Cubierta Inclinada hasta 35° "ZINCO", con una pendiente media del 36,4%, sobre base resistente. CAPA DE REGULARIZACIÓN: mortero de cemento, industrial, M-5, de 2 cm de espesor, con acabado fratasado; IMPERMEABILIZACIÓN: tipo monocapa, adherida, formada por una lámina de betún modificado con elastómero SBS, LBM(SBS)-50/G-FP, con armadura de fieltro de poliéster reforzado y estabilizado de 150 g/m², con autoprotección mineral de color verde, con resistencia a la penetración de raíces, totalmente adherida con soplete; CAPA SEPARADORA BAJO AISLAMIENTO: geotextil no tejido compuesto por fibras de poliéster unidas por agujeteado, (150 g/m²); AISLAMIENTO TÉRMICO: panel rígido de poliestireno extruido, de superficie lisa y mecanizado lateral a media madera, de 40 mm de espesor, resistencia a compresión >= 500 kPa, resistencia térmica 1,2 m²K/W, conductividad térmica 0,034 W/(mK), con fijación mecánica; CAPA SEPARADORA BAJO PROTECCIÓN: lámina de desolidarización, flexible, de polipropileno, TGV 21 "ZINCO", impermeable al agua de lluvia y permeable al vapor de agua, de 0,55 mm de espesor, con una masa superficial de 80 g/m²; CAPA DRENANTE: módulo Georaster "ZINCO", de polietileno de alta densidad (PEAD/HDPE), reciclado en un 80%; CAPA DE COBERTURA: sustrato Zincoterra Floral "ZINCO", compuesto de cerámica seleccionada triturada y otros componentes minerales mezclados con compost y turba rubia, de 100 mm de espesor y plantas con cepellón plano, Zinco Sedum Mix "ZINCO", con 4 o más especies distintas de sedum. Incluso cantos rodados para el relleno del espacio entre el borde de la cubierta y la vegetación.
Criterio de valoración económica: El precio no incluye la formación de pendientes.
Incluye: Limpieza de la superficie soporte. Vertido, extendido y regleado de la capa de mortero de regularización. Limpieza y preparación de la superficie. Colocación de la impermeabilización. Taladro y anclaje del aislamiento. Colocación de la capa separadora bajo protección. Colocación de la capa drenante. Colocación de la capa filtrante. Extendido del sustrato. Colocación de la vegetación. Ejecución de cumbreras, limatesas, aleros y bordes libres. Relleno del espacio entre el borde de la cubierta y la vegetación con cantos rodados.
Criterio de medición de proyecto: Superficie del faldón medida en verdadera magnitud, según documentación gráfica de Proyecto. Incluyendo formación de cumbreras, limatesas, aleros y bordes libres. No se incluyen formación de limahoyas, aleros decorativos ni encuentros de faldones con paramentos verticales, chimeneas, ventanas o conductos de ventilación.
Criterio de medición de obra: Se medirá, en verdadera magnitud, la superficie realmente ejecutada según especificaciones de Proyecto. Incluyendo formación de cumbreras, limatesas, aleros y bordes libres. No se incluyen formación de limahoyas, aleros decorativos ni encuentros de faldones con paramentos verticales, chimeneas, ventanas o conductos de ventilación.

| Código | Ud | Descripción | Rendimiento | Precio | Importe |
|---|---|---|---|---|---|
| mt09mif010ca | t | Mortero industrial para albañilería, de cemento, color gris, categoría M-5 (resistencia a compresión 5 N/mm²), suministrado en sacos, según UNE-EN 998-2. (material) | 0.038 | 53.48 | 2.032 |
| mt14iea020c | kg | Emulsión asfáltica aniónica con cargas tipo EB, según UNE 104231. (material) | 0.3 | 3.3 | 0.990 |
| mt14lga010oc | m² | Lámina de betún modificado con elastómero SBS, LBM(SBS)-50/G-FP, de 3,5 mm de espesor, masa nominal 5 kg/m², con armadura de fieltro de poliéster reforzado y estabilizado de 150 g/m², con autoprotección mineral de color verde, con resistencia a la penetración de raíces. Según UNE-EN 13707. (material) | 1.1 | 10.36 | 11.396 |
| mt14gsa020bc | m² | Geotextil no tejido compuesto por fibras de poliéster unidas por agujeteado, con una resistencia a la tracción longitudinal de 1,88 kN/m, una resistencia a la tracción transversal de 1,49 kN/m, una apertura de cono al ensayo de perforación dinámica según UNE-EN ISO 13433 inferior a 40 mm, resistencia CBR a punzonamiento 0,3 kN y una masa superficial de 150 g/m², según UNE-EN 13252. (material) | 1.05 | 0.68 | 0.714 |
| mt16pxa010bac | m² | Panel rígido de poliestireno extruido, según UNE-EN 13164, de superficie lisa y mecanizado lateral a media madera, de 40 mm de espesor, resistencia a compresión >= 500 kPa, resistencia térmica 1,2 m²K/W, conductividad térmica 0,034 W/(mK), Euroclase E de reacción al fuego según UNE-EN 13501-1, con código de designación XPS-EN 13164-T1-CS(10/Y)500-DLT(2)5-DS(70,90)-WL(T)0,7-WD(V)3-FTCD1. (material) | 1.05 | 9.26 | 9.723 |
| mt16aaa020ig | Ud | Fijación mecánica para paneles aislantes de poliestireno extruido, colocados directamente sobre la superficie soporte. (material) | 2.5 | 0.19 | 0.475 |
| mt14lbz070a | m² | Lámina de desolidarización, flexible, de polipropileno, TGV 21 "ZINCO", impermeable al agua de lluvia y permeable al vapor de agua, de 0,55 mm de espesor, con una masa superficial de 80 g/m², suministrada en rollos de 1,60x250 m. (material) | 1.05 | 2.15 | 2.258 |
| mt14lbz100a | Ud | Módulo Georaster "ZINCO", de polietileno de alta densidad (PEAD/HDPE), reciclado en un 80%, de 540x540 mm y de 100 mm de altura, con perfil en U para reparto de cargas y perfiles en T para unión entre módulos; para drenaje y sujeción de la capa de sustrato. (material) | 2.56 | 40.77 | 104.371 |
| mt48saz010a | m³ | Sustrato Zincoterra Floral "ZINCO", compuesto de cerámica seleccionada triturada y otros componentes minerales mezclados con compost y turba rubia, suministrado en sacos Big Bag, para cubiertas verdes. (material) | 0.12 | 114 | 13.680 |
| mt48epz010ja | m² | Plantas con cepellón plano, Zinco Sedum Mix "ZINCO", suministradas en bandejas de 60 piezas con 4 o más especies distintas de sedum, para cubiertas verdes. (material) | 1 | 10 | 10.000 |
| mt01arc010 | t | Cantos rodados lavados, de granulometría comprendida entre 16 y 32 mm. (material) | 0.04 | 21.65 | 0.866 |
| mo020 | h | Oficial 1ª construcción. (mano de obra) | 0.004 | 22.13 | 0.089 |
| mo113 | h | Peón ordinario construcción. (mano de obra) | 0.004 | 20.78 | 0.083 |
| mo054 | h | Oficial 1ª montador de aislamientos. (mano de obra) | 0.113 | 22.74 | 2.570 |
| mo101 | h | Ayudante montador de aislamientos. (mano de obra) | 0.113 | 21.02 | 2.375 |
| mo029 | h | Oficial 1ª aplicador de láminas impermeabilizantes. (mano de obra) | 0.367 | 22.13 | 8.122 |
| mo067 | h | Ayudante aplicador de láminas impermeabilizantes. (mano de obra) | 0.367 | 21.02 | 7.714 |
| mo040 | h | Oficial 1ª jardinero. (mano de obra) | 0.683 | 22.13 | 15.115 |
| mo086 | h | Ayudante jardinero. (mano de obra) | 0.682 | 21.02 | 14.336 |
| % | % | Costes directos complementarios | 2 % | 206.909 | 4.138 |
|  |  | Costes directos |  |  | 211.047 |

Residuos:
- colocación: mt09mif010ca; factor de residuo 0.0189
- colocación: mt14iea020c Emulsión asfáltica aniónica con cargas tipo EB, según UNE 104231; factor de residuo 0.007
- colocación: mt14lga010oc; factor de residuo 0.048016
- colocación: mt14gsa020bc; factor de residuo 0.07
- colocación: mt16pxa010bac; factor de residuo 0.048
- colocación: mt14lbz070a; factor de residuo 0.07
- colocación: mt14lbz100a; factor de residuo 0.024
- colocación: mt48epz010ja; factor de residuo 0.02
- colocación: mt01arc010 Cantos rodados lavados, de granulometría comprendida entre 16 y 32 mm; factor de residuo 0.0039739

## Recursos

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt14iea020c** kg Emulsión asfáltica aniónica con cargas tipo EB, según UNE 104231
Datos técnicos: Coste energético 31.940 MJ; Emisión de CO2 0.230 kg; Código LER 17 03 02; Masa del elemento 1 kg; Volumen 0.001 m3

**mt14lga010oc** m² Lámina de betún modificado con elastómero SBS
Datos técnicos: Coste energético 291.511 MJ; Emisión de CO2 8.201 kg; Código LER 17 03 02; Masa del elemento 5 kg; Volumen 0.005 m3
Residuos:
- embalaje: re170203 Plástico; rendimiento 0.063 kg

**mt14gsa020bc** m² Geotextil no tejido compuesto por fibras de poliéster unidas por agujeteado
Datos técnicos: Coste energético 8.742 MJ; Emisión de CO2 0.453 kg; Código LER 17 06 04; Masa del elemento 0.15 kg; Volumen 0.00025 m3
Residuos:
- embalaje: re170203 Plástico; rendimiento 0.024 kg

**mt16pxa010bac** m² Panel rígido de poliestireno extruido
Datos técnicos: Coste energético 142.725 MJ; Emisión de CO2 4.547 kg; Código LER 17 06 04; Masa del elemento 1.6 kg; Volumen 0.002667 m3
Residuos:
- embalaje: re170203 Plástico; rendimiento 0.024 kg

**mt16aaa020ig** Ud Fijación mecánica para paneles aislantes de poliestireno extruido, colocados directamente sobre la superficie soporte
Datos técnicos: Coste energético 0.233 MJ; Emisión de CO2 0.071 kg
Residuos:
- embalaje: re150101 Envases de papel y cartón; rendimiento 0.072 kg

**mt14lbz070a** m² Lámina de desolidarización
Datos técnicos: Coste energético 9.760 MJ; Emisión de CO2 0.348 kg; Código LER 17 06 04; Masa del elemento 0.08 kg; Volumen 0.000133 m3
Residuos:
- embalaje: re170203 Plástico; rendimiento 0.024 kg

**mt14lbz100a** Ud Módulo Georaster "ZINCO"
Datos técnicos: Coste energético 35.876 MJ; Emisión de CO2 1.679 kg; Código LER 17 06 04; Masa del elemento 2.1 kg; Volumen 0.0035 m3
Residuos:
- embalaje: re170203 Plástico; rendimiento 0.074 kg

**mt48epz010ja** m² Plantas con cepellón plano
Datos técnicos: Coste energético 402.000 MJ; Emisión de CO2 -10.431 kg; Código LER 20 02 01; Masa del elemento 13.4 kg; Volumen 0.008933 m3

**mt01arc010** t Cantos rodados lavados, de granulometría comprendida entre 16 y 32 mm
Datos técnicos: Coste energético 75.000 MJ; Emisión de CO2 4.000 kg; Código LER 01 04 08; Masa del elemento 1000 kg; Volumen 0.666667 m3
