# Chapado con plaquetas de piedra natural fijadas con adhesivo cementoso

- Propiedad del archivo: CYPE Ingenieros S.A.
- Formato: FIEBDC-3/2016
- Programa: Generador de precios de la construcción. CYPE Ingenieros, S.A.
- Fecha: 21/05/2024
- Divisa: EUR
- Costes indirectos: 3 %
- IVA: 21 %

## R Revestimientos y trasdosados

### RA De piezas rígidas en paramentos verticales

#### RAP De piedra natural

**RAP006** m² Chapado con plaquetas de piedra natural fijadas con adhesivo cementoso.
Chapado en paramento vertical, hasta 3 m de altura, con plaquetas calibradas y biseladas de mármol Blanco Macael, acabado pulido, de 30,5x30,5x1 cm, recibido con adhesivo cementoso mejorado, C2 TE, con deslizamiento reducido y tiempo abierto ampliado, gris. Rejuntado con mortero de juntas cementoso, CG1, para junta mínima (entre 1,5 y 3 mm), con la misma tonalidad de las piezas. Incluso cajas en muro, cortes, ingletes, juntas y piezas especiales.
Incluye: Limpieza y humectación del paramento a revestir. Colocación y aplomado de miras de referencia. Tendido de hilos entre miras. Preparación de la piedra natural, salpicándola con lechada de cemento y arena por la cara interior. Colocación de las plaquetas. Comprobación del aplomado, nivel y alineación de la hilada de plaquetas. Rejuntado. Limpieza final del paramento.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt19pmn010a | m² | Plaqueta pulida, calibrada y biselada de mármol nacional, Blanco Macael, 30,5x30,5x1 cm, según UNE-EN 12057. (material) | 1.05 | 49.28 | 51.744 |
| mt09mcr021q | kg | Adhesivo cementoso mejorado, C2 TE, con deslizamiento reducido y tiempo abierto ampliado, según UNE-EN 12004, color gris. (material) | 2.5 | 0.6 | 1.500 |
| mt09mcr060c | kg | Mortero de juntas cementoso, CG1, para junta mínima entre 1,5 y 3 mm, según UNE-EN 13888. (material) | 0.1 | 0.7 | 0.070 |
| mo022 | h | Oficial 1ª colocador de piedra natural. (mano de obra) | 1.185 | 22.13 | 26.224 |
| mo060 | h | Ayudante colocador de piedra natural. (mano de obra) | 0.474 | 21.02 | 9.963 |
| % | % | Costes directos complementarios | 2 % | 89.501 | 1.790 |
|  |  | Costes directos |  |  | 91.291 |

Residuos:
- colocación: mt19pmn010a Plaqueta pulida, calibrada y biselada de mármol nacional, Blanco Macael, 30,5x30,5x1 cm, según UNE-EN 12057; factor de residuo 0.0280767
- colocación: mt09mcr021q; factor de residuo 0.07
- colocación: mt09mcr060c Mortero de juntas cementoso, CG1, para junta mínima entre 1,5 y 3 mm, según UNE-EN 13888; factor de residuo 0.07

## Recursos

**mt19pmn010a** m² Plaqueta pulida, calibrada y biselada de mármol nacional, Blanco Macael, 30,5x30,5x1 cm, según UNE-EN 12057
Datos técnicos: Coste energético 66.721 MJ; Emisión de CO2 2.209 kg; Código LER 01 04 13; Masa del elemento 27 kg; Volumen 0.018 m3
Residuos:
- embalaje: re170201 Madera. (componente de residuo); rendimiento 0.033 kg; Código LER 17 02 01; Masa del elemento 1 kg; Volumen 0.000909 m3
- embalaje: re170203 Plástico. (componente de residuo); rendimiento 0.023 kg; Código LER 17 02 03; Masa del elemento 1 kg; Volumen 0.001667 m3

**mt09mcr021q** kg Adhesivo cementoso mejorado
Datos técnicos: Coste energético 3.871 MJ; Emisión de CO2 0.344 kg; Código LER 17 09 04; Masa del elemento 1 kg; Volumen 0.000667 m3
Residuos:
- embalaje: re170203 Plástico; rendimiento 0.003 kg

**mt09mcr060c** kg Mortero de juntas cementoso, CG1, para junta mínima entre 1,5 y 3 mm, según UNE-EN 13888
Datos técnicos: Coste energético 7.725 MJ; Emisión de CO2 0.576 kg; Código LER 17 09 04; Masa del elemento 1 kg; Volumen 0.000667 m3
Residuos:
- embalaje: re150101 Envases de papel y cartón. (componente de residuo); rendimiento 0.02 kg; Código LER 15 01 01; Masa del elemento 1 kg; Volumen 0.001333 m3
- embalaje: re170201 Madera; rendimiento 0.005 kg
- embalaje: re170203 Plástico; rendimiento 0.008 kg
