# Anillo de polietileno para soporte de pavimento flotante

- Propiedad del archivo: CYPE Ingenieros S.A.
- Formato: FIEBDC-3/2016
- Programa: Generador de precios de la construcción. CYPE Ingenieros, S.A.
- Fecha: 23/10/2024
- Divisa: EUR
- Costes indirectos: 3 %
- IVA: 21 %

## R Revestimientos y trasdosados

### RS Pavimentos

#### RSE Técnicos

**RSE210** Ud Anillo de polietileno para soporte de pavimento flotante.
Soporte de pavimento flotante formado por anillo de encofrado de polietileno, de 2 mm de altura y 230 mm de diámetro, sobre lámina drenante, para el posterior relleno con adhesivo cementoso y colocación del pavimento (no incluido en este precio). Incluso replanteo.
Incluye: Replanteo. Colocación del soporte.
Criterio de medición de proyecto: Número de unidades previstas, según documentación gráfica de Proyecto.
Criterio de medición de obra: Se medirá el número de unidades realmente ejecutadas según especificaciones de Proyecto.

| Código | Ud | Descripción | Rendimiento | Precio | Importe |
|---|---|---|---|---|---|
| mt18jrs710a | Ud | Soporte de pavimento flotante formado por anillo de encofrado de polietileno, de 2 mm de altura y 230 mm de diámetro, para rellenar con adhesivo cementoso. (material) | 1 | 11.57 | 11.570 |
| mo011 | h | Oficial 1ª montador. (mano de obra) | 0.119 | 22.74 | 2.706 |
| mo080 | h | Ayudante montador. (mano de obra) | 0.119 | 21.02 | 2.501 |
| % | % | Costes directos complementarios | 2 % | 16.777 | 0.336 |
|  |  | Costes directos |  |  | 17.113 |
