# Reparación de pavimento industrial en zonas localizadas, con mortero de cemento "WEBER"

- Propiedad del archivo: CYPE Ingenieros S.A.
- Formato: FIEBDC-3/2016
- Programa: Generador de precios de la construcción. CYPE Ingenieros, S.A.
- Fecha: 06/06/2025
- Divisa: EUR
- Costes indirectos: 3 %
- IVA: 21 %

## R Revestimientos y trasdosados

### RS Pavimentos

#### RSI Sistemas de pavimentos industriales y decorativos

**RSI500** m² Reparación de pavimento industrial en zonas localizadas, con mortero de cemento "WEBER".
Reparación de pavimento industrial en zonas localizadas, de áreas de tráfico rodado intenso, en exteriores, con capa de mortero de cemento de fraguado rápido Weberfloor 4045 "WEBER", CT - C30 - F7 según UNE-EN 13813, de 10 mm de espesor, previa aplicación de imprimación reguladora de la absorción, Weberprim TP05 "WEBER".
Criterio de valoración económica: El precio no incluye la preparación de la superficie soporte ni el revestimiento.
Incluye: Aplicación de la imprimación. Aplicación de la capa de mortero.
Criterio de medición de proyecto: Superficie medida en proyección horizontal, según documentación gráfica de Proyecto.
Criterio de medición de obra: Se medirá, en proyección horizontal, la superficie realmente ejecutada según especificaciones de Proyecto.

| Código | Ud | Descripción | Rendimiento | Precio | Importe |
|---|---|---|---|---|---|
| mt09moc005c | kg | Imprimación reguladora de la absorción, Weberprim TP05 "WEBER", para la fijación de soportes disgregables y mejorar la adherencia de los soportes absorbentes. (material) | 0.2 | 8.22 | 1.644 |
| mt09moc110a | kg | Mortero de cemento de fraguado rápido Weberfloor 4045 "WEBER", CT - C30 - F7 según UNE-EN 13813, compuesto por ligantes hidráulicos, resinas poliméricas, áridos silíceos y aditivos orgánicos e inorgánicos, para espesores de 1 a 50 mm. (material) | 16 | 2.17 | 34.720 |
| mo031 | h | Oficial 1ª aplicador de mortero autonivelante. (mano de obra) | 0.546 | 23.1 | 12.613 |
| mo069 | h | Ayudante aplicador de mortero autonivelante. (mano de obra) | 0.546 | 21.94 | 11.979 |
| % | % | Costes directos complementarios | 2 % | 60.956 | 1.219 |
|  |  | Costes directos |  |  | 62.175 |

Residuos:
- colocación: mt09moc005c; factor de residuo 0.03
- colocación: mt09moc110a; factor de residuo 0.0063

## Recursos

**mt09moc005c** kg Imprimación reguladora de la absorción
Datos técnicos: Coste energético 75.527 MJ; Emisión de CO2 2.872 kg; Código LER 17 09 04; Masa del elemento 1 kg; Volumen 0.000667 m3
Residuos:
- embalaje: re170203 Plástico. (componente de residuo); rendimiento 0.003 kg; Código LER 17 02 03; Masa del elemento 1 kg; Volumen 0.001667 m3

**mt09moc110a** kg Mortero de cemento de fraguado rápido Weberfloor 4045 "WEBER"
Datos técnicos: Coste energético 8.234 MJ; Emisión de CO2 0.514 kg; Código LER 17 01 01; Masa del elemento 1 kg; Volumen 0.000667 m3
Residuos:
- embalaje: re150101 Envases de papel y cartón. (componente de residuo); rendimiento 0.014 kg; Código LER 15 01 01; Masa del elemento 1 kg; Volumen 0.001333 m3
- embalaje: re170201 Madera. (componente de residuo); rendimiento 0.001 kg; Código LER 17 02 01; Masa del elemento 1 kg; Volumen 0.000909 m3
- embalaje: re170203 Plástico; rendimiento 0.003 kg
