# Falso techo continuo para cámara frigorífica, de paneles sándwich aislantes, de acero

- Propiedad del archivo: CYPE Ingenieros S.A.
- Formato: FIEBDC-3/2016
- Programa: Generador de precios de la construcción. CYPE Ingenieros, S.A.
- Fecha: 12/06/2024
- Divisa: EUR
- Costes indirectos: 3 %
- IVA: 21 %

## R Revestimientos y trasdosados

### RT Falsos techos en interiores

#### RTG Continuos, para cámaras frigoríficas

**RTG010** m² Falso techo continuo para cámara frigorífica, de paneles sándwich aislantes, de acero.
Falso techo continuo suspendido, para cámara frigorífica de productos refrigerados con temperatura ambiente superior a 0°C, situado a una altura menor de 4 m, constituido por: ESTRUCTURA: perfilería vista, comprendiendo perfiles primarios omega, de aluminio lacado recubierto de PVC, suspendidos del forjado o elemento soporte con tensores de caja abierta, varillas roscadas M10, de 100 cm, cáncamos y cable de acero galvanizado de 4 mm de diámetro, PANELES: paneles sándwich aislantes machihembrados de acero prelacado, de 120 mm de espesor y 1130 mm de anchura, Euroclase B-s2, d0 de reacción al fuego según UNE-EN 13501-1, formados por doble cara metálica de chapa de acero prelacado, acabado con pintura de poliéster para uso alimentario, color blanco, de espesor exterior 0,5 mm y espesor interior 0,5 mm y alma aislante de poliuretano de 40 kg/m³ de densidad media.
Incluye: Replanteo de los ejes de la estructura metálica. Señalización de los puntos de anclaje al forjado o elemento soporte. Nivelación y suspensión de los perfiles primarios de la estructura. Corte de los paneles. Colocación de los paneles. Resolución de encuentros y puntos singulares.
Criterio de medición de proyecto: Superficie medida entre paramentos, según documentación gráfica de Proyecto, sin descontar huecos para instalaciones.
Criterio de medición de obra: Se medirá la superficie realmente ejecutada según especificaciones de Proyecto.

| Código | Ud | Descripción | Rendimiento | Precio | Importe |
|---|---|---|---|---|---|
| mt12ppa040ee | m² | Panel sándwich aislante machihembrado de acero prelacado, de 120 mm de espesor y 1130 mm de anchura, Euroclase B-s2, d0 de reacción al fuego según UNE-EN 13501-1, formado por doble cara metálica de chapa de acero prelacado, acabado con pintura de poliéster para uso alimentario, color blanco, de espesor exterior 0,5 mm y espesor interior 0,5 mm y alma aislante de poliuretano de densidad media 40 kg/m³, remates y accesorios; para cámaras frigoríficas con condiciones de temperatura ambiente superior a 0°C. (material) | 1.05 | 35.54 | 37.317 |
| mt12psa050 | Ud | Kit compuesto por perfil omega de aluminio lacado recubierto de PVC, con placa de fijación, de 4 m de longitud, 4 tensores de caja abierta, 4 varillas roscadas M10, de 100 cm, con dos tuercas y una arandela, 4 cáncamos con conexión roscada de acero cincado M10, cable de acero galvanizado de 4 mm de diámetro y 25 m de longitud y 16 sujetacables de acero galvanizado, para montaje de falso techo continuo en cámara frigorífica de paneles sándwich aislantes, de acero. (material) | 0.45 | 105 | 47.250 |
| mt13ccg030e | Ud | Tornillo autorroscante de 4,2x13 mm de acero inoxidable, con arandela. (material) | 10 | 0.04 | 0.400 |
| mo053 | h | Oficial 1ª montador de prefabricados interiores. (mano de obra) | 1.157 | 22.74 | 26.310 |
| mo100 | h | Ayudante montador de prefabricados interiores. (mano de obra) | 1.157 | 21.02 | 24.320 |
| % | % | Costes directos complementarios | 2 % | 135.597 | 2.712 |
|  |  | Costes directos |  |  | 138.309 |

Residuos:
- colocación: mt12ppa040ee; factor de residuo 0.0072
- colocación: mt13ccg030e Tornillo autorroscante de 4,2x13 mm de acero inoxidable, con arandela; factor de residuo 0.005

## Recursos

**mt12ppa040ee** m² Panel sándwich aislante machihembrado de acero prelacado
Datos técnicos: Coste energético 236.578 MJ; Emisión de CO2 11.891 kg; Código LER 17 04 05; Masa del elemento 13.05 kg; Volumen 0.006214 m3
Residuos:
- embalaje: re170203 Plástico. (componente de residuo); rendimiento 0.032 kg; Código LER 17 02 03; Masa del elemento 1 kg; Volumen 0.001667 m3

**mt13ccg030e** Ud Tornillo autorroscante de 4,2x13 mm de acero inoxidable, con arandela
Datos técnicos: Coste energético 0.124 MJ; Emisión de CO2 0.019 kg; Código LER 17 04 05; Masa del elemento 0.0026 kg; Volumen 0.000001 m3
Residuos:
- embalaje: re150101 Envases de papel y cartón. (componente de residuo); rendimiento 0.001 kg; Código LER 15 01 01; Masa del elemento 1 kg; Volumen 0.001333 m3
