# Lavabo prefabricado de paneles de poliestireno extruido, para revestir. Sistema "GURU"

- Propiedad del archivo: CYPE Ingenieros S.A.
- Formato: FIEBDC-3/2016
- Programa: Generador de precios de la construcción. CYPE Ingenieros, S.A.
- Fecha: 29/10/2025
- Divisa: EUR
- Costes indirectos: 3 %
- IVA: 21 %

## S Señalización y equipamiento

### SA Aparatos sanitarios

#### SAL Lavabos

**SAL210** Ud Lavabo prefabricado de paneles de poliestireno extruido, para revestir. Sistema "GURU".
Lavabo prefabricado recortable de panel impermeabilizante de poliestireno extruido, de 12,5 mm de espesor, revestido por ambas caras con una lámina impermeabilizante flexible tipo EVAC WATER-STOP, W-S BASINK "GURU", de 1000x106x555 mm, Euroclase C-s2, d0 de reacción al fuego según UNE-EN 13501-1, con canaleta de drenaje EVOLUX TRYPHON INTEGRA, con sumidero sifónico extraíble de ABS, salida vertical de 50 mm de diámetro, con refuerzo metálico con lámina impermeabilizante flexible tipo EVAC WATER-STOP, rejilla INTEGRA de acero inoxidable AISI 304, con geotextil en su cara superior y canaleta de drenaje de acero inoxidable AISI 304, acabado satinado, filtro de pelos, soportes extensibles, elementos de fijación, masilla adhesiva elástica incolora W-S MASTIC y plantilla de montaje, sistema "GURU".
Criterio de valoración económica: El precio no incluye el revestimiento ni la grifería.
Incluye: Replanteo. Colocación y fijación. Montaje del desagüe. Conexión a la red de evacuación. Comprobación de su correcto funcionamiento. Sellado de juntas.
Criterio de medición de proyecto: Número de unidades previstas, según documentación gráfica de Proyecto.
Criterio de medición de obra: Se medirá el número de unidades realmente colocadas según especificaciones de Proyecto.

| Código | Ud | Descripción | Rendimiento | Precio | Importe |
|---|---|---|---|---|---|
| mt15reg410a | Ud | Lavabo prefabricado recortable de panel impermeabilizante de poliestireno extruido, de 12,5 mm de espesor, revestido por ambas caras con una lámina impermeabilizante flexible tipo EVAC WATER-STOP, W-S BASINK "GURU", de 1000x106x555 mm, Euroclase C-s2, d0 de reacción al fuego según UNE-EN 13501-1, con canaleta de drenaje EVOLUX TRYPHON INTEGRA, con sumidero sifónico extraíble de ABS, salida vertical de 50 mm de diámetro, con refuerzo metálico con lámina impermeabilizante flexible tipo EVAC WATER-STOP, rejilla INTEGRA de acero inoxidable AISI 304, con geotextil en su cara superior y canaleta de drenaje de acero inoxidable AISI 304, acabado satinado, filtro de pelos, soportes extensibles, elementos de fijación, masilla adhesiva elástica incolora W-S MASTIC y plantilla de montaje. (material) | 1 | 495 | 495.000 |
| mo053 | h | Oficial 1ª montador de prefabricados interiores. (mano de obra) | 0.623 | 23.74 | 14.790 |
| mo100 | h | Ayudante montador de prefabricados interiores. (mano de obra) | 0.623 | 21.94 | 13.669 |
| % | % | Costes directos complementarios | 2 % | 523.459 | 10.469 |
|  |  | Costes directos |  |  | 533.928 |
