# Revestimiento mural interior con panel de espuma de poliuretano de alta densidad

- Propiedad del archivo: CYPE Ingenieros S.A.
- Formato: FIEBDC-3/2016
- Programa: Generador de precios de la construcción. CYPE Ingenieros, S.A.
- Fecha: 24/01/2025
- Divisa: EUR
- Costes indirectos: 3 %
- IVA: 21 %

## S Señalización y equipamiento

### SD Protecciones

#### SDR Láminas y paneles protectores para revestimientos murales

**SDR040** m² Revestimiento mural interior con panel de espuma de poliuretano de alta densidad.
Revestimiento mural interior con panel de espuma de poliuretano de alta densidad reforzado con tablero de madera, para interior, de 1200 mm de altura, 1000 mm de longitud y 30 mm de espesor, con recubrimiento de PVC, color a elegir. Colocación en obra: con tacos y tornillos.
Incluye: Preparación y limpieza del paramento vertical. Replanteo. Colocación y fijación del revestimiento.
Criterio de medición de proyecto: Superficie medida según documentación gráfica de Proyecto, deduciendo los huecos de superficie mayor de 2 m².
Criterio de medición de obra: Se medirá la superficie realmente ejecutada según especificaciones de Proyecto, deduciendo los huecos de superficie mayor de 2 m².

| Código | Ud | Descripción | Rendimiento | Precio | Importe |
|---|---|---|---|---|---|
| mt53pdi070a | Ud | Panel de espuma de poliuretano de alta densidad reforzado con tablero de madera, para interior, de 1200 mm de altura, 1000 mm de longitud y 30 mm de espesor, con recubrimiento de PVC, color a elegir, autoadhesivo y alas reforzadas en sus extremos, con taladros para atornillar a la superficie soporte, Euroclase B-s1, d0 de reacción al fuego, según UNE-EN 13501-1. (material) | 0.833 | 83.55 | 69.597 |
| mt26aaa240da | Ud | Taco de nylon con tornillo de cabeza avellanada, de acero inoxidable AISI 304, de 6 mm de diámetro y 35 mm de longitud. (material) | 8 | 0.24 | 1.920 |
| mo011 | h | Oficial 1ª montador. (mano de obra) | 0.213 | 23.74 | 5.057 |
| mo080 | h | Ayudante montador. (mano de obra) | 0.213 | 21.94 | 4.673 |
| % | % | Costes directos complementarios | 2 % | 81.247 | 1.625 |
|  |  | Costes directos |  |  | 82.872 |

Residuos:
- colocación: mt26aaa240da Taco de nylon con tornillo de cabeza avellanada, de acero inoxidable AISI 304, de 6 mm de diámetro y 35 mm de longitud; factor de residuo 0.0045

## Recursos

**mt53pdi070a** Ud Panel de espuma de poliuretano de alta densidad reforzado con tablero de madera
Datos técnicos: Coste energético 363.372 MJ; Emisión de CO2 17.701 kg
Residuos:
- embalaje: re150101 Envases de papel y cartón. (componente de residuo); rendimiento 0.072 kg; Código LER 15 01 01; Masa del elemento 1 kg; Volumen 0.001333 m3

**mt26aaa240da** Ud Taco de nylon con tornillo de cabeza avellanada, de acero inoxidable AISI 304, de 6 mm de diámetro y 35 mm de longitud
Datos técnicos: Coste energético 0.227 MJ; Emisión de CO2 0.028 kg; Código LER 17 04 05; Masa del elemento 0.004 kg; Volumen 0.000002 m3
Residuos:
- embalaje: re150101 Envases de papel y cartón; rendimiento 0.001 kg
