# Bolardo extraíble desmontable

- Propiedad del archivo: CYPE Ingenieros S.A.
- Formato: FIEBDC-3/2016
- Programa: Generador de precios de la construcción. CYPE Ingenieros, S.A.
- Fecha: 12/06/2024
- Divisa: EUR
- Costes indirectos: 3 %
- IVA: 21 %

## U Urbanización interior de la parcela

### UM Mobiliario urbano

#### UMH Hitos y bolardos

**UMH100** Ud Bolardo extraíble desmontable.
Bolardo con cuerpo extraíble de hierro de 790x70x70 mm y base empotrable de acero galvanizado de 210x90x90 mm, longitud total del conjunto 1000 mm, cierre mediante llave de cabeza triangular, acabado con pintura epoxi. Incluso excavación, solera de hormigón HM-20/P/20/X0 para anclaje de la base empotrable, remates de pavimento y limpieza. Totalmente montado.
Incluye: Replanteo de alineaciones y niveles. Excavación. Ejecución de la base de hormigón. Colocación y fijación de las piezas.
Criterio de medición de proyecto: Número de unidades previstas, según documentación gráfica de Proyecto.
Criterio de medición de obra: Se medirá el número de unidades realmente ejecutadas según especificaciones de Proyecto.

| Código | Ud | Descripción | Rendimiento | Precio | Importe |
|---|---|---|---|---|---|
| mt52mug020a | Ud | Bolardo con cuerpo extraíble de hierro de 790x70x70 mm y base empotrable de acero galvanizado de 210x90x90 mm, longitud total del conjunto 1000 mm, cierre mediante llave de cabeza triangular, acabado con pintura epoxi. (material) | 1 | 112 | 112.000 |
| mt10hmf010tLc | m³ | Hormigón HM-20/P/20/X0, fabricado en central. (material) | 0.1 | 81.8 | 8.180 |
| mo041 | h | Oficial 1ª construcción de obra civil. (mano de obra) | 0.692 | 22.13 | 15.314 |
| mo087 | h | Ayudante construcción de obra civil. (mano de obra) | 0.692 | 21.02 | 14.546 |
| % | % | Costes directos complementarios | 2 % | 150.040 | 3.001 |
|  |  | Costes directos |  |  | 153.041 |

Residuos:
- colocación: mt10hmf010tLc Hormigón HM-20/P/20/X0, fabricado en central; factor de residuo 0.00139589

## Recursos

**mt52mug020a** Ud Bolardo con cuerpo extraíble de hierro de 790x70x70 mm y base empotrable de acero galvanizado de 210x90x90 mm
Datos técnicos: Coste energético 1223.131 MJ; Emisión de CO2 89.815 kg
Residuos:
- embalaje: re150101 Envases de papel y cartón. (componente de residuo); rendimiento 1.4 kg; Código LER 15 01 01; Masa del elemento 1 kg; Volumen 0.001333 m3

**mt10hmf010tLc** m³ Hormigón HM-20/P/20/X0, fabricado en central
Datos técnicos: Coste energético 1840.000 MJ; Emisión de CO2 230.000 kg; Código LER 17 01 01; Masa del elemento 2300 kg; Volumen 1.533333 m3
