# Válvula selectora

- Propiedad del archivo: CYPE Ingenieros S.A.
- Formato: FIEBDC-3/2016
- Programa: Generador de precios de la construcción. CYPE Ingenieros, S.A.
- Fecha: 12/06/2024
- Divisa: EUR
- Costes indirectos: 3 %
- IVA: 21 %

## U Urbanización interior de la parcela

### UP Piscinas

#### UPD Equipos de depuración

**UPD040** Ud Válvula selectora.
Válvula selectora de resinas termoplásticas de ABS, de 6 vías, de 2 1/2", sistema de cierre de la tapa por bayoneta y presión máxima de trabajo de 3,43 bar. Incluso elementos de conexión.
Incluye: Colocación. Conexionado y comprobación de su correcto funcionamiento.
Criterio de medición de proyecto: Número de unidades previstas, según documentación gráfica de Proyecto.
Criterio de medición de obra: Se medirá el número de unidades realmente ejecutadas según especificaciones de Proyecto.

| Código | Ud | Descripción | Rendimiento | Precio | Importe |
|---|---|---|---|---|---|
| mt47ped120c | Ud | Válvula selectora de resinas termoplásticas de ABS, de 6 vías, de 2 1/2", sistema de cierre de la tapa por bayoneta y presión máxima de trabajo de 3,43 bar, incluso elementos de conexión. (material) | 1 | 457.84 | 457.840 |
| mo008 | h | Oficial 1ª fontanero. (mano de obra) | 0.225 | 22.74 | 5.117 |
| mo107 | h | Ayudante fontanero. (mano de obra) | 0.225 | 20.98 | 4.721 |
| % | % | Costes directos complementarios | 2 % | 467.678 | 9.354 |
|  |  | Costes directos |  |  | 477.032 |

## Recursos

**mt47ped120c** Ud Válvula selectora de resinas termoplásticas de ABS
Datos técnicos: Coste energético 920.406 MJ; Emisión de CO2 45.768 kg
Residuos:
- embalaje: re150101 Envases de papel y cartón. (componente de residuo); rendimiento 0.086 kg; Código LER 15 01 01; Masa del elemento 1 kg; Volumen 0.001333 m3
