# Canaleta de drenaje con lámina de poliolefinas con unión termosellada, para revestir con pavimento. Sistema Walk Level "REVESTECH". Colocación en borde de piscina

- Propiedad del archivo: CYPE Ingenieros S.A.
- Formato: FIEBDC-3/2016
- Programa: Generador de precios de la construcción. CYPE Ingenieros, S.A.
- Fecha: 09/09/2025
- Divisa: EUR
- Costes indirectos: 3 %
- IVA: 21 %

## U Urbanización interior de la parcela

### UP Piscinas

#### UPR Remates prefabricados

**UPR110** m Canaleta de drenaje con lámina de poliolefinas con unión termosellada, para revestir con pavimento. Sistema Walk Level "REVESTECH". Colocación en borde de piscina.
Canaleta de drenaje con lámina de poliolefinas con unión termosellada, para revestir con pavimento de 300 mm de anchura. Sistema Walk Level "REVESTECH", compuesto por piezas prefabricadas con unión por machihembrado, fijadas al soporte con adhesivo cementoso mejorado, deformable y tixotrópico, C2 TE S1. Colocación en borde de piscina. Incluso piezas especiales, perfiles de PVC para sujeción de las piezas del pavimento, y adhesivo para sellado de juntas y pegado del pavimento a los perfiles.
Criterio de valoración económica: El precio no incluye el pavimento.
Incluye: Replanteo del recorrido de la canaleta de drenaje. Extendido del adhesivo cementoso. Montaje de las piezas prefabricadas. Sellado de juntas. Empalme y rejuntado de los colectores a la canaleta de drenaje. Colocación y fijación al pavimento de los perfiles. Comprobación de su correcto funcionamiento.
Criterio de medición de proyecto: Longitud medida según documentación gráfica de Proyecto.
Criterio de medición de obra: Se medirá la longitud realmente ejecutada según especificaciones de Proyecto.

| Código | Ud | Descripción | Rendimiento | Precio | Importe |
|---|---|---|---|---|---|
| mt15rev650h | Ud | Pieza de canaleta, con pendiente en su interior, unión por machihembrado, Walk Level Channel 30 cm "REVESTECH", de 346 mm de anchura, 950 mm de longitud y 55 mm de altura, perfiles de PVC para fijación del pavimento, lámina impermeabilizante flexible tipo CPE Ecodry50, de 130 mm de anchura, según UNE-EN 13956, con unión termosellada a los aleros de la pieza de canaleta, para revestir con pavimento de 300 mm de anchura. (material) | 0.95 | 296.8 | 281.960 |
| mt15rev651h | Ud | Pieza de drenaje con sumidero con salida vertical macho de 63 mm de diámetro, con pendiente en su interior, unión por machihembrado, Walk Level Drain 30 cm "REVESTECH", de 346 mm de anchura, 250 mm de longitud y 55 mm de altura, perfiles de PVC para fijación del pavimento, lámina impermeabilizante flexible tipo CPE Ecodry50, de 130 mm de anchura, según UNE-EN 13956, con unión termosellada a los aleros de la pieza de drenaje, para revestir con pavimento de 300 mm de anchura. (material) | 0.095 | 89.04 | 8.459 |
| mt15rev652Fp | Ud | Pieza de ajuste, con pendiente en su interior, unión por machihembrado, Walk Level Adjustment 85x30 cm "REVESTECH", de 346 mm de anchura, 850 mm de longitud y 55 mm de altura, perfiles de PVC para fijación del pavimento, lámina impermeabilizante flexible tipo CPE Ecodry50, de 130 mm de anchura, según UNE-EN 13956, con unión termosellada a los aleros de la pieza de ajuste, para revestir con pavimento de 300 mm de anchura. (material) | 0.001 | 280.18 | 0.280 |
| mt15rev652En | Ud | Pieza de ajuste, con pendiente en su interior, unión por machihembrado, Walk Level Adjustment 75x30 cm "REVESTECH", de 346 mm de anchura, 750 mm de longitud y 55 mm de altura, perfiles de PVC para fijación del pavimento, lámina impermeabilizante flexible tipo CPE Ecodry50, de 130 mm de anchura, según UNE-EN 13956, con unión termosellada a los aleros de la pieza de ajuste, para revestir con pavimento de 300 mm de anchura. (material) | 0.001 | 258.81 | 0.259 |
| mt15rev652Dl | Ud | Pieza de ajuste, con pendiente en su interior, unión por machihembrado, Walk Level Adjustment 65x30 cm "REVESTECH", de 346 mm de anchura, 650 mm de longitud y 55 mm de altura, perfiles de PVC para fijación del pavimento, lámina impermeabilizante flexible tipo CPE Ecodry50, de 130 mm de anchura, según UNE-EN 13956, con unión termosellada a los aleros de la pieza de ajuste, para revestir con pavimento de 300 mm de anchura. (material) | 0.001 | 233.88 | 0.234 |
| mt15rev652Cj | Ud | Pieza de ajuste, con pendiente en su interior, unión por machihembrado, Walk Level Adjustment 55x30 cm "REVESTECH", de 346 mm de anchura, 550 mm de longitud y 55 mm de altura, perfiles de PVC para fijación del pavimento, lámina impermeabilizante flexible tipo CPE Ecodry50, de 130 mm de anchura, según UNE-EN 13956, con unión termosellada a los aleros de la pieza de ajuste, para revestir con pavimento de 300 mm de anchura. (material) | 0.001 | 206.57 | 0.207 |
| mt15rev652Bh | Ud | Pieza de ajuste, con pendiente en su interior, unión por machihembrado, Walk Level Adjustment 45x30 cm "REVESTECH", de 346 mm de anchura, 450 mm de longitud y 55 mm de altura, perfiles de PVC para fijación del pavimento, lámina impermeabilizante flexible tipo CPE Ecodry50, de 130 mm de anchura, según UNE-EN 13956, con unión termosellada a los aleros de la pieza de ajuste, para revestir con pavimento de 300 mm de anchura. (material) | 0.001 | 169.77 | 0.170 |
| mt15rev652Af | Ud | Pieza de ajuste, con pendiente en su interior, unión por machihembrado, Walk Level Adjustment 35x30 cm "REVESTECH", de 346 mm de anchura, 350 mm de longitud y 55 mm de altura, perfiles de PVC para fijación del pavimento, lámina impermeabilizante flexible tipo CPE Ecodry50, de 130 mm de anchura, según UNE-EN 13956, con unión termosellada a los aleros de la pieza de ajuste, para revestir con pavimento de 300 mm de anchura. (material) | 0.001 | 131.78 | 0.132 |
| mt15rev652zd | Ud | Pieza de ajuste, con pendiente en su interior, unión por machihembrado, Walk Level Adjustment 25x30 cm "REVESTECH", de 346 mm de anchura, 250 mm de longitud y 55 mm de altura, perfiles de PVC para fijación del pavimento, lámina impermeabilizante flexible tipo CPE Ecodry50, de 130 mm de anchura, según UNE-EN 13956, con unión termosellada a los aleros de la pieza de ajuste, para revestir con pavimento de 300 mm de anchura. (material) | 0.001 | 93.79 | 0.094 |
| mt15rev652yb | Ud | Pieza de ajuste, con pendiente en su interior, unión por machihembrado, Walk Level Adjustment 15x30 cm "REVESTECH", de 346 mm de anchura, 150 mm de longitud y 55 mm de altura, perfiles de PVC para fijación del pavimento, lámina impermeabilizante flexible tipo CPE Ecodry50, de 130 mm de anchura, según UNE-EN 13956, con unión termosellada a los aleros de la pieza de ajuste, para revestir con pavimento de 300 mm de anchura. (material) | 0.001 | 56.99 | 0.057 |
| mt15rev653h | Ud | Pieza de drenaje con sumidero con salida lateral macho de 50 mm de diámetro, con pendiente en su interior, unión por machihembrado, Walk Level Lateral Drain 30 cm "REVESTECH", de 346 mm de anchura, 250 mm de longitud y 55 mm de altura, perfiles de PVC para fijación del pavimento, lámina impermeabilizante flexible tipo CPE Ecodry50, de 130 mm de anchura, según UNE-EN 13956, con unión termosellada a los aleros de la pieza de drenaje, para revestir con pavimento de 300 mm de anchura. (material) | 0.08 | 89.04 | 7.123 |
| mt15rev654h | Ud | Pieza de esquina, con pendiente en su interior, unión por machihembrado, Walk Level Corner 30 cm "REVESTECH", de 346 mm de anchura, 346 mm de longitud y 55 mm de altura, perfiles de PVC para fijación del pavimento, lámina impermeabilizante flexible tipo CPE Ecodry50, de 130 mm de anchura, según UNE-EN 13956, con unión termosellada a los aleros de la pieza de esquina, para revestir con pavimento de 300 mm de anchura. (material) | 0.05 | 89.04 | 4.452 |
| mt15rev655h | Ud | Pieza de esquina exterior, con pendiente en su interior, unión por machihembrado, Walk Level Outside Corner 30 cm "REVESTECH", de 346 mm de anchura, 346 mm de longitud y 55 mm de altura, perfiles de PVC para fijación del pavimento, lámina impermeabilizante flexible tipo CPE Ecodry50, de 130 mm de anchura, según UNE-EN 13956, con unión termosellada a los aleros de la pieza de esquina exterior, para revestir con pavimento de 300 mm de anchura. (material) | 0.05 | 89.04 | 4.452 |
| mt15rev656h | Ud | Pieza de drenaje de esquina con sumidero con salida vertical macho de 63 mm de diámetro, con pendiente en su interior, unión por machihembrado, Walk Level Corner Drain 30 cm "REVESTECH", de 346 mm de anchura, 346 mm de longitud y 55 mm de altura, perfiles de PVC para fijación del pavimento, lámina impermeabilizante flexible tipo CPE Ecodry50, de 130 mm de anchura, según UNE-EN 13956, con unión termosellada a los aleros de la pieza de drenaje de esquina, para revestir con pavimento de 300 mm de anchura. (material) | 0.08 | 89.04 | 7.123 |
| mt15rev657h | Ud | Terminal de inicio, con pendiente en su interior, unión por machihembrado, Walk Level Side A 30 cm "REVESTECH", de 346 mm de anchura, 80 mm de longitud y 55 mm de altura, perfiles de PVC para fijación del pavimento, lámina impermeabilizante flexible tipo CPE Ecodry50, de 130 mm de anchura, según UNE-EN 13956, con unión termosellada a los aleros del terminal de inicio, para revestir con pavimento de 300 mm de anchura. (material) | 0.05 | 29.68 | 1.484 |
| mt15rev658h | Ud | Terminal de cierre, con pendiente en su interior, unión por machihembrado, Walk Level Side B 30 cm "REVESTECH", de 346 mm de anchura, 80 mm de longitud y 55 mm de altura, perfiles de PVC para fijación del pavimento, lámina impermeabilizante flexible tipo CPE Ecodry50, de 130 mm de anchura, según UNE-EN 13956, con unión termosellada a los aleros del terminal de cierre, para revestir con pavimento de 300 mm de anchura. (material) | 0.05 | 29.68 | 1.484 |
| mt09mcm060a | kg | Adhesivo cementoso mejorado, C2 TE S1, según UNE-EN 12004, deformable, con deslizamiento reducido y tiempo abierto ampliado, color gris, a base de cemento, áridos de granulometría fina, resinas sintéticas y aditivos especiales, con propiedades tixotrópicas y de endurecimiento sin retracción. (material) | 4.5 | 0.83 | 3.735 |
| mt15rev175b | Ud | Cartucho de 310 ml de adhesivo para sellado de juntas, RevestechFlex "REVESTECH". (material) | 0.15 | 18.4 | 2.760 |
| mo041 | h | Oficial 1ª construcción de obra civil. (mano de obra) | 0.562 | 23.1 | 12.982 |
| mo087 | h | Ayudante construcción de obra civil. (mano de obra) | 0.562 | 21.94 | 12.330 |
| % | % | Costes directos complementarios | 2 % | 349.777 | 6.996 |
|  |  | Costes directos |  |  | 356.773 |

Residuos:
- colocación: mt09mcm060a; factor de residuo 0.07

## Recursos

**mt09mcm060a** kg Adhesivo cementoso mejorado
Datos técnicos: Coste energético 3.871 MJ; Emisión de CO2 0.344 kg; Código LER 17 09 04; Masa del elemento 1 kg; Volumen 0.000667 m3
Residuos:
- embalaje: re170203 Plástico. (componente de residuo); rendimiento 0.003 kg; Código LER 17 02 03; Masa del elemento 1 kg; Volumen 0.001667 m3
