# Control técnico de obra por OCT en vivienda

- Propiedad del archivo: CYPE Ingenieros S.A.
- Formato: FIEBDC-3/2016
- Programa: Generador de precios de la construcción. CYPE Ingenieros, S.A.
- Fecha: 06/06/2025
- Divisa: EUR
- Costes indirectos: 3 %
- IVA: 21 %

## X Control de calidad y ensayos

### XO Control técnico

#### XOC Control técnico

**XOC010** Ud Control técnico de obra por OCT en vivienda.
Control técnico de obra por OCT en vivienda unifamiliar de hasta 150 m² de superficie situada a una distancia de hasta 5 km.
Incluye: Control del proyecto. Desplazamiento a obra. Control de la ejecución de obra. Redacción del informe de resultados.
Criterio de medición de proyecto: Misiones de control técnico a realizar, según especificaciones del contrato entre el promotor y la OCT.

| Código | Ud | Descripción | Rendimiento | Precio | Importe |
|---|---|---|---|---|---|
| mt49oct010ab | Ud | Control técnico de obra por OCT en vivienda unifamiliar de hasta 150 m² de superficie, situada a una distancia de hasta 5 km. (material) | 1 | 1995 | 1995.000 |
| % | % | Costes directos complementarios | 2 % | 1995.000 | 39.900 |
|  |  | Costes directos |  |  | 2034.900 |
