# Caja de mascarillas autofiltrantes

- Propiedad del archivo: CYPE Ingenieros S.A.
- Formato: FIEBDC-3/2016
- Programa: Generador de precios de la construcción. CYPE Ingenieros, S.A.
- Fecha: 26/06/2025
- Divisa: EUR
- Costes indirectos: 3 %
- IVA: 21 %

## Y Seguridad y salud

### YV Seguridad frente al contagio de COVID-19

#### YVI Guantes, mascarillas, pantallas faciales y cubrezapatos

**YVI120** Ud Caja de mascarillas autofiltrantes.
Caja de 10 mascarillas autofiltrantes contra partículas, de un solo uso, FFP1, sin válvula de exhalación.
Criterio de medición de proyecto: Número de unidades previstas, según documentación gráfica de Proyecto.
Criterio de medición de obra: Se medirá el número de unidades realmente ejecutadas según especificaciones de Proyecto.

| Código | Ud | Descripción | Rendimiento | Precio | Importe |
|---|---|---|---|---|---|
| mt50ebv030h | Ud | Caja de 10 mascarillas autofiltrantes contra partículas, de un solo uso, FFP1, sin válvula de exhalación, según UNE-EN 149, EPI de categoría III, cumpliendo todos los requisitos de seguridad según el Reglamento (UE) 2016/425, clase I según R.D. 1591/2009. (material) | 1 | 19.44 | 19.440 |
| % | % | Costes directos complementarios | 2 % | 19.440 | 0.389 |
|  |  | Costes directos |  |  | 19.829 |
