# Rehabilitación energética de fachada, con aislamiento térmico y revestimiento exterior de fachada ventilada. Sistema REDAir "ROCKWOOL", de placas de lana mineral comprimida

- Propiedad del archivo: CYPE Ingenieros S.A.
- Formato: FIEBDC-3/2016
- Programa: Generador de precios de la construcción. CYPE Ingenieros, S.A.
- Fecha: 06/06/2025
- Divisa: EUR
- Costes indirectos: 3 %
- IVA: 21 %

## Z Rehabilitación energética

### ZV Cerramientos verticales: fachadas ventiladas

#### ZVL Fachadas ventiladas de placas de lana mineral comprimida

**ZVL010** m² Rehabilitación energética de fachada, con aislamiento térmico y revestimiento exterior de fachada ventilada. Sistema REDAir "ROCKWOOL", de placas de lana mineral comprimida.
Rehabilitación energética de fachada, sistema REDAir "ROCKWOOL". AISLAMIENTO TÉRMICO: panel rígido de lana de roca volcánica Ventirock Duo "ROCKWOOL", según UNE-EN 13162, no revestido de doble densidad, de 50 mm de espesor, resistencia térmica 1,45 m²K/W, conductividad térmica 0,034 W/(mK), colocado a tope, con fijaciones mecánicas; REVESTIMIENTO EXTERIOR DE FACHADA VENTILADA: de placas de lana mineral comprimida, Rockpanel Colours A2 "ROCKPANEL", de 1200 mm de altura, 2500 mm de longitud y 8 mm de espesor, de colores estándar; colocación con junta horizontal abierta y con sistema de fijación vista, sobre subestructura soporte de aleación de aluminio EN AW-6060. Incluso cinta autoadhesiva para sellado de juntas entre paneles aislantes y anclajes y tornillería, para la fijación de la subestructura soporte.
Criterio de valoración económica: El precio no incluye la preparación de la superficie soporte.
Incluye: Replanteo del aislamiento. Corte y preparación del aislamiento. Fijación del aislamiento. Replanteo de las juntas de dilatación y paños de trabajo. Replanteo del despiece del revestimiento y de los puntos de anclaje de la subestructura soporte. Fijación de la subestructura soporte a la hoja principal y al forjado. Preparación del revestimiento. Aplomado, nivelación y alineación del revestimiento. Fijación definitiva del revestimiento a la subestructura soporte. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt16lrw030lcn | m² | Panel rígido de lana de roca volcánica Ventirock Duo "ROCKWOOL", según UNE-EN 13162, no revestido de doble densidad, de 50 mm de espesor, resistencia térmica 1,45 m²K/W, conductividad térmica 0,034 W/(mK), Euroclase A1 de reacción al fuego según UNE-EN 13501-1, densidad 40 kg/m³, capacidad de absorción de agua a corto plazo <=1 kg/m², calor específico 840 J/kgK y factor de resistencia a la difusión del vapor de agua 1. (material) | 1.05 | 15.29 | 16.055 |
| mt16aaa020eb | Ud | Fijación mecánica para paneles aislantes de lana de roca, colocados directamente sobre la superficie soporte. (material) | 1 | 0.21 | 0.210 |
| mt16aaa030 | m | Cinta autoadhesiva para sellado de juntas. (material) | 0.44 | 0.3 | 0.132 |
| mt12plr010aeb | m² | Placa de lana mineral comprimida, Rockpanel Colours A2 "ROCKPANEL", de 1200 mm de altura, 2500 mm de longitud y 8 mm de espesor, de colores estándar; con tornillos y remaches de acero inoxidable A2, para la fijación del revestimiento a la subestructura soporte de aluminio; con el precio incrementado el 5% en concepto de piezas especiales para la resolución de puntos singulares (material) | 1 | 149.84 | 149.840 |
| mt12plr015 | m² | Subestructura soporte, para revestimiento exterior de fachada ventilada, sistema "ROCKPANEL", formada por perfiles verticales en T y en L de aluminio extruido de aleación 6060; ménsulas para retención de los perfiles; y anclajes y tornillería para la fijación de la subestructura soporte a la hoja principal y al forjado. (material) | 1 | 23.1 | 23.100 |
| mo054 | h | Oficial 1ª montador de aislamientos. (mano de obra) | 0.138 | 23.74 | 3.276 |
| mo101 | h | Ayudante montador de aislamientos. (mano de obra) | 0.138 | 21.94 | 3.028 |
| mo052 | h | Oficial 1ª montador de sistemas de fachadas prefabricadas. (mano de obra) | 0.61 | 23.74 | 14.481 |
| mo099 | h | Ayudante montador de sistemas de fachadas prefabricadas. (mano de obra) | 0.61 | 21.94 | 13.383 |
| % | % | Costes directos complementarios | 3 % | 223.505 | 6.705 |
|  |  | Costes directos |  |  | 230.210 |

Residuos:
- colocación: mt16lrw030lcn; factor de residuo 0.037704
- colocación: mt16aaa030 Cinta autoadhesiva para sellado de juntas; factor de residuo 0.07
- colocación: mt12plr015; factor de residuo 0.024

## Recursos

**mt16lrw030lcn** m² Panel rígido de lana de roca volcánica Ventirock Duo "ROCKWOOL"
Datos técnicos: Coste energético 29.505 MJ; Emisión de CO2 1.791 kg; Código LER 17 06 04; Masa del elemento 2 kg; Volumen 0.003333 m3
Residuos:
- embalaje: re170203 Plástico. (componente de residuo); rendimiento 0.031 kg; Código LER 17 02 03; Masa del elemento 1 kg; Volumen 0.001667 m3

**mt16aaa020eb** Ud Fijación mecánica para paneles aislantes de lana de roca, colocados directamente sobre la superficie soporte
Datos técnicos: Coste energético 0.233 MJ; Emisión de CO2 0.071 kg
Residuos:
- embalaje: re150101 Envases de papel y cartón. (componente de residuo); rendimiento 0.072 kg; Código LER 15 01 01; Masa del elemento 1 kg; Volumen 0.001333 m3

**mt16aaa030** m Cinta autoadhesiva para sellado de juntas
Datos técnicos: Coste energético 0.339 MJ; Emisión de CO2 0.017 kg; Código LER 17 06 04; Masa del elemento 0.0025 kg; Volumen 0.000004 m3
Residuos:
- embalaje: re170203 Plástico; rendimiento 0.001 kg

**mt12plr015** m² Subestructura soporte
Datos técnicos: Coste energético 337.981 MJ; Emisión de CO2 24.826 kg; Código LER 17 04 02; Masa del elemento 3 kg; Volumen 0.002 m3
Residuos:
- embalaje: re170203 Plástico; rendimiento 0.022 kg
