# Tubo de PVC

- Propiedad del archivo: CYPE INGENIEROS, S.A.
- Formato: FIEBDC-3/2002
- Divisa: EUR
- Costes indirectos: 3.00 %
- IVA: 21.00 %

## I Instalaciones

### IU Urbanas

#### IUA Redes de agua potable

**IUA030** m Tubo de PVC.
Tubo de policloruro de vinilo no plastificado (PVC-U), de 500 mm de diámetro exterior, PN=6 atm y 12,3 mm de espesor, para unión por copa con junta elástica de EPDM. Incluso juntas de goma y lubricante para montaje.
Criterio de valoración económica: El precio incluye los equipos y la maquinaria necesarios para el desplazamiento y la disposición en obra de los elementos.
Incluye: Replanteo del recorrido de la tubería. Descenso y colocación de los tubos en el fondo de la zanja. Montaje, conexionado y comprobación de su correcto funcionamiento.
Criterio de medición de proyecto: Longitud medida según documentación gráfica de Proyecto.
Criterio de medición de obra: Se medirá la longitud realmente ejecutada según especificaciones de Proyecto.

| Código | Ud | Descripción | Rendimiento | Precio | Importe |
|---|---|---|---|---|---|
| mt37tvq020ama | m | Tubo de policloruro de vinilo no plastificado (PVC-U), de 500 mm de diámetro exterior, PN=6 atm y 12,3 mm de espesor, para unión por copa con junta elástica de EPDM, según UNE-EN 1452. Incluso juntas de goma. (material) | 1.000 | 137.59 | 137.59 |
| mt11ade100a | kg | Lubricante para unión mediante junta elástica de tubos y accesorios. (material) | 0.011 | 22.94 | 0.25 |
| mq04cag010a | h | Camión con grúa de hasta 6 t. (maquinaria) | 0.033 | 56.47 | 1.86 |
| mo008 | h | Oficial 1ª fontanero. (mano de obra) | 0.088 | 22.00 | 1.94 |
| mo107 | h | Ayudante fontanero. (mano de obra) | 0.088 | 20.30 | 1.79 |
| % | % | Costes directos complementarios | 2 % | 143.43 | 2.87 |
|  |  | Costes directos |  |  | 146.30 |
