# Acumulador para calefacción, con producción de A.C.S

- Propiedad del archivo: CYPE INGENIEROS, S.A.
- Formato: FIEBDC-3/2002
- Divisa: EUR
- Costes indirectos: 3.00 %
- IVA: 21.00 %

## I Instalaciones

### IC Calefacción, refrigeración, climatización y A.C.S.

#### ICS Sistemas de conducción de agua

**ICS066** Ud Acumulador para calefacción, con producción de A.C.S..
Acumulador de apoyo a calefacción, capacidad 915 l, altura 2110 mm, diámetro 1000 mm, peso 194 kg, con aislamiento térmico de espuma de poliuretano libre de CFC y módulo para producción de A.C.S., de 60 kW, formado por regulador de la temperatura de A.C.S., intercambiador de placas y bomba de circulación con alimentación monofásica (230V/50Hz). Incluso válvulas de corte, elementos de montaje y accesorios necesarios para su correcto funcionamiento.
Incluye: Replanteo. Colocación. Conexionado. Comprobación de su correcto funcionamiento.
Criterio de medición de proyecto: Número de unidades previstas, según documentación gráfica de Proyecto.
Criterio de medición de obra: Se medirá el número de unidades realmente ejecutadas según especificaciones de Proyecto.

| Código | Ud | Descripción | Rendimiento | Precio | Importe |
|---|---|---|---|---|---|
| mt38wol092a | Ud | Acumulador de apoyo a calefacción, capacidad 915 l, altura 2110 mm, diámetro 1000 mm, peso 194 kg, con aislamiento térmico de espuma de poliuretano libre de CFC y módulo para producción de A.C.S., de 60 kW, formado por regulador de la temperatura de A.C.S., intercambiador de placas y bomba de circulación con alimentación monofásica (230V/50Hz). (material) | 1.000 | 4245.15 | 4245.15 |
| mt37sve010e | Ud | Válvula de esfera de latón niquelado para roscar de 1 1/4". (material) | 2.000 | 16.78 | 33.56 |
| mt37sve010d | Ud | Válvula de esfera de latón niquelado para roscar de 1". (material) | 2.000 | 12.15 | 24.30 |
| mt38www010 | Ud | Material auxiliar para instalaciones de calefacción. (material) | 1.000 | 1.68 | 1.68 |
| mo004 | h | Oficial 1ª calefactor. (mano de obra) | 1.749 | 22.74 | 39.77 |
| mo103 | h | Ayudante calefactor. (mano de obra) | 1.749 | 20.98 | 36.69 |
| % | % | Costes directos complementarios | 2 % | 4381.15 | 87.62 |
|  |  | Costes directos |  |  | 4468.77 |
