# Vaso de expansión para circuito de A.C.S

- Propiedad del archivo: CYPE INGENIEROS, S.A.
- Formato: FIEBDC-3/2002
- Divisa: EUR
- Costes indirectos: 3.00 %
- IVA: 21.00 %

## I Instalaciones

### IC Calefacción, refrigeración, climatización y A.C.S.

#### ICS Sistemas de conducción de agua

**ICS045** Ud Vaso de expansión para circuito de A.C.S.
Vaso de expansión para A.C.S. de acero vitrificado, capacidad 50 l, presión máxima 10 bar. Incluso manómetro y elementos de montaje y conexión necesarios para su correcto funcionamiento.
Incluye: Replanteo. Colocación. Conexión a la red de distribución. Comprobación de su correcto funcionamiento.
Criterio de medición de proyecto: Número de unidades previstas, según documentación gráfica de Proyecto.
Criterio de medición de obra: Se medirá el número de unidades realmente ejecutadas según especificaciones de Proyecto.

| Código | Ud | Descripción | Rendimiento | Precio | Importe |
|---|---|---|---|---|---|
| mt38vex020f | Ud | Vaso de expansión para A.C.S. de acero vitrificado, capacidad 50 l, presión máxima 10 bar. (material) | 1.000 | 102.38 | 102.38 |
| mt42www040 | Ud | Manómetro con baño de glicerina y diámetro de esfera de 100 mm, con toma vertical, para montaje roscado de 1/2", escala de presión de 0 a 5 bar. (material) | 1.000 | 43.29 | 43.29 |
| mo004 | h | Oficial 1ª calefactor. (mano de obra) | 1.027 | 22.74 | 23.35 |
| mo103 | h | Ayudante calefactor. (mano de obra) | 1.027 | 20.98 | 21.55 |
| % | % | Costes directos complementarios | 2 % | 190.57 | 3.81 |
|  |  | Costes directos |  |  | 194.38 |
