# Interacumulador con grupo hidráulico y centralita de control, para producción de A.C.S

- Propiedad del archivo: CYPE INGENIEROS, S.A.
- Formato: FIEBDC-3/2002
- Divisa: EUR
- Costes indirectos: 3.00 %
- IVA: 21.00 %

## I Instalaciones

### IC Calefacción, refrigeración, climatización y A.C.S.

#### ICS Sistemas de conducción de agua

**ICS053** Ud Interacumulador con grupo hidráulico y centralita de control, para producción de A.C.S..
Interacumulador integral para vivienda unifamiliar, formado por: depósito de acero vitrificado de 290 l, 1685 mm de altura y 620 mm de diámetro, acabado exterior con forro de polipropileno acolchado desmontable, aislamiento de espuma rígida de poliuretano inyectado en molde, serpentín, protección contra corrosión mediante ánodo de magnesio con medidor de carga, grupo hidráulico con bomba, termómetro, válvulas de equilibrado, seguridad, retención, llenado y vaciado, centralita electrónica de tipo diferencial con entradas para 3 sondas de temperatura Pt1000, salida para un relé electromecánico y pantalla de monitorización, para funcionamiento manual o automático, apagado programable, refrigeración de captadores solares, limitación de la temperaturas máximas en el acumulador y en el captador solar, contador calorífico, dispositivo antihielo, reloj horario y aviso de fallos. Incluso válvulas de corte, elementos de montaje y accesorios necesarios para su correcto funcionamiento.
Incluye: Replanteo. Colocación. Conexionado. Comprobación de su correcto funcionamiento.
Criterio de medición de proyecto: Número de unidades previstas, según documentación gráfica de Proyecto.
Criterio de medición de obra: Se medirá el número de unidades realmente ejecutadas según especificaciones de Proyecto.

| Código | Ud | Descripción | Rendimiento | Precio | Importe |
|---|---|---|---|---|---|
| mt38csg045d | Ud | Interacumulador integral para vivienda unifamiliar, formado por: depósito de acero vitrificado de 290 l, 1685 mm de altura y 620 mm de diámetro, acabado exterior con forro de polipropileno acolchado desmontable, aislamiento de espuma rígida de poliuretano inyectado en molde, serpentín, protección contra corrosión mediante ánodo de magnesio con medidor de carga, grupo hidráulico con bomba, termómetro, válvulas de equilibrado, seguridad, retención, llenado y vaciado, centralita electrónica de tipo diferencial con entradas para 3 sondas de temperatura Pt1000, salida para un relé electromecánico y pantalla de monitorización, para funcionamiento manual o automático, apagado programable, refrigeración de captadores solares, limitación de la temperaturas máximas en el acumulador y en el captador solar, contador calorífico, dispositivo antihielo, reloj horario y aviso de fallos. (material) | 1.000 | 2098.00 | 2098.00 |
| mt37sve010c | Ud | Válvula de esfera de latón niquelado para roscar de 3/4". (material) | 4.000 | 7.30 | 29.20 |
| mt38www011 | Ud | Material auxiliar para instalaciones de A.C.S. (material) | 1.000 | 1.45 | 1.45 |
| mo004 | h | Oficial 1ª calefactor. (mano de obra) | 1.297 | 22.74 | 29.49 |
| mo103 | h | Ayudante calefactor. (mano de obra) | 1.297 | 20.98 | 27.21 |
| % | % | Costes directos complementarios | 2 % | 2185.35 | 43.71 |
|  |  | Costes directos |  |  | 2229.06 |
