# Incorporación de sistema de captación solar térmica para instalación individual, sobre cubierta plana

- Propiedad del archivo: CYPE Ingenieros S.A.
- Formato: FIEBDC-3/2016
- Programa: Generador de precios de la construcción. CYPE Ingenieros, S.A.
- Fecha: 02/07/2024
- Divisa: EUR
- Costes indirectos: 3 %
- IVA: 21 %

## Z Rehabilitación energética

### ZC Calefacción, climatización y A.C.S.

#### ZCB Captación solar

**ZCB005** Ud Incorporación de sistema de captación solar térmica para instalación individual, sobre cubierta plana.
Rehabilitación energética de edificio mediante la incorporación de captador solar térmico completo, partido, para instalación individual, para colocación sobre cubierta plana, formado por: dos paneles de 2320x1930x90 mm en conjunto, superficie útil total 4,04 m², rendimiento óptico 0,819 y coeficiente de pérdidas primario 4,227 W/m²K, según UNE-EN 12975-2; superficie absorbente y conductos de cobre; cubierta protectora de vidrio de 4 mm de espesor; depósito de 300 l, con un serpentín; grupo de bombeo individual con vaso de expansión de 18 l y vaso pre-expansión; centralita solar térmica programable; kit de montaje para dos paneles sobre cubierta plana; doble te sonda-purgador y purgador automático de aire. Incluso líquido de relleno para captador solar térmico.
Incluye: Replanteo del conjunto. Colocación de la estructura soporte. Colocación y fijación de los paneles sobre la estructura soporte. Colocación del sistema de acumulación solar. Conexionado con la red de conducción de agua. Llenado del circuito. Comprobación de su correcto funcionamiento.
Criterio de medición de proyecto: Número de unidades previstas, según documentación gráfica de Proyecto.
Criterio de medición de obra: Se medirá el número de unidades realmente ejecutadas según especificaciones de Proyecto.

| Código | Ud | Descripción | Rendimiento | Precio | Importe |
|---|---|---|---|---|---|
| mt38csg010bj | Ud | Captador solar térmico completo, partido, para instalación individual, para colocación sobre cubierta plana, formado por: dos paneles de 2320x1930x90 mm en conjunto, superficie útil total 4,04 m², rendimiento óptico 0,819 y coeficiente de pérdidas primario 4,227 W/m²K, según UNE-EN 12975-2; superficie absorbente y conductos de cobre; cubierta protectora de vidrio de 4 mm de espesor; depósito de 300 l, con un serpentín; grupo de bombeo individual con vaso de expansión de 18 l y vaso pre-expansión; centralita solar térmica programable; kit de montaje para dos paneles sobre cubierta plana; doble te sonda-purgador y purgador automático de aire. (material) | 1 | 2822.04 | 2822.040 |
| mt38csg100 | l | Solución agua-glicol para relleno de captador solar térmico, para una temperatura de trabajo de -28°C a +200°C. (material) | 2.72 | 4 | 10.880 |
| mo009 | h | Oficial 1ª instalador de captadores solares. (mano de obra) | 4.865 | 22.74 | 110.630 |
| mo108 | h | Ayudante instalador de captadores solares. (mano de obra) | 4.865 | 20.98 | 102.068 |
| % | % | Costes directos complementarios | 2 % | 3045.618 | 60.912 |
|  |  | Costes directos |  |  | 3106.530 |

## Recursos

**mt38csg010bj** Ud Captador solar térmico completo
Datos técnicos: Coste energético 7527.444 MJ; Emisión de CO2 387.923 kg
Residuos:
- embalaje: re150101 Envases de papel y cartón. (componente de residuo); rendimiento 2.863 kg; Código LER 15 01 01; Masa del elemento 1 kg; Volumen 0.001333 m3
