# Canal subterráneo con módulos de drenaje de polipropileno

- Propiedad del archivo: CYPE INGENIEROS, S.A.
- Formato: FIEBDC-3/2002
- Divisa: EUR
- Costes indirectos: 3.00 %
- IVA: 21.00 %

## A Acondicionamiento del terreno

### AU Drenajes

#### AUC Canales

**AUC010** m Canal subterráneo con módulos de drenaje de polipropileno.
Canal subterráneo para la captación y evacuación de aguas pluviales, formado por módulos rectangulares de drenaje de polipropileno con estructura tridimensional hueca, con un porcentaje de huecos del 95%, de 400x450x680 mm, resistencia a compresión 20 t/m², caudal 40 l/s, velocidad 0,20 m/s, capacidad 0,18 m³, revestidos con geotextil de polipropileno, (120 g/m²).
Criterio de valoración económica: El precio no incluye la excavación ni el relleno.
Incluye: Replanteo. Colocación del geotextil. Colocación de los módulos.
Criterio de medición de proyecto: Longitud medida en proyección horizontal, según documentación gráfica de Proyecto.
Criterio de medición de obra: Se medirá, en proyección horizontal, la longitud realmente ejecutada según especificaciones de Proyecto.

| Código | Ud | Descripción | Rendimiento | Precio | Importe |
|---|---|---|---|---|---|
| mt11cun150aa | Ud | Módulo rectangular de drenaje de polipropileno con estructura tridimensional hueca, con un porcentaje de huecos del 95%, de 400x450x680 mm, resistencia a compresión 20 t/m², capacidad de drenaje horizontal 690 l/(m²·min). (material) | 1.470 | 21.97 | 32.30 |
| mt14gso030aaae | m² | Geotextil no tejido sintético, termosoldado, de polipropileno, con una resistencia a la tracción longitudinal de 8 kN/m, una resistencia a la tracción transversal de 10,1 kN/m, una apertura de cono al ensayo de perforación dinámica según UNE-EN ISO 13433 inferior a 40 mm, resistencia CBR a punzonamiento 0,3 kN y una masa superficial de 120 g/m², según UNE-EN 13252. (material) | 2.650 | 1.11 | 2.94 |
| mo041 | h | Oficial 1ª construcción de obra civil. (mano de obra) | 0.028 | 22.13 | 0.62 |
| mo087 | h | Ayudante construcción de obra civil. (mano de obra) | 0.028 | 21.02 | 0.59 |
| % | % | Costes directos complementarios | 2 % | 36.45 | 0.73 |
|  |  | Costes directos |  |  | 37.18 |
